# Tuyauterie multicouche en polyéthylène réticulé/aluminium/polyéthylène réticulé (PE-X/Al/PE-X), pré-isolée thermiquement

- Propriété du fichier: CYPE Ingenieros S.A.
- Format: FIEBDC-3/2016
- Logiciel: Générateur de prix de la construction. CYPE Ingenieros, S.A.
- Date: 29/01/2025
- Zone géographique: Maurice
- Devise: MUR
- Coûts indirects: 3 %
- Frais généraux: 13 %
- Bénéfice: 6 %
- TVA: 15 %

## T Équipements techniques

### TN Canalisations pour fluides

#### TNU Multicouches, pré-isolées

**TNU020** m Tuyauterie multicouche en polyéthylène réticulé/aluminium/polyéthylène réticulé (PE-X/Al/PE-X), pré-isolée thermiquement.
Tuyauterie pré-isolée thermiquement, constituée de tube multicouche en polyéthylène réticulé/aluminium/polyéthylène réticulé (PE-Xb/Al/PE-Xb), PN=10 bar, avec isolation thermique en mousse de polyéthylène de 6 mm d'épaisseur, conductivité thermique 0,04 W/(mK) et couche de protection en polyéthylène à basse densité de couleur verte, de 14 mm de diamètre extérieur et 2 mm d'épaisseur. Installation en surface. Comprend le matériel auxiliaire pour le montage et la fixation à l'ouvrage, les accessoires et les pièces spéciales.
Inclut: Implantation. Mise en place et fixation des tuyaux, des accessoires et des pièces spéciales.
Critère pour le métré: Longueur mesurée selon documentation graphique du Projet.
Critère pour le mémoire: On mesurera la longueur réellement exécutée selon les spécifications du Projet.

| Code | U | Désignation | Quantité | Prix | Montant |
|---|---|---|---|---|---|
| mt37aqt520a | U | Matériel auxiliaire pour le montage et la fixation à l'ouvrage des tuyaux multicouche en polyéthylène réticulé/aluminium/polyéthylène réticulé (PE-Xb/Al/PE-Xb), PN=10 bar, avec isolation thermique et couche de protection, de 14 mm de diamètre extérieur. (matériau) | 1 | 10.94 | 10.940 |
| mt37aqt120ag | m | Tube multicouche en polyéthylène réticulé/aluminium/polyéthylène réticulé (PE-Xb/Al/PE-Xb), PN=10 bar, avec isolation thermique en mousse de polyéthylène de 6 mm d'épaisseur, conductivité thermique 0,04 W/(mK) et couche de protection en polyéthylène à basse densité de couleur verte, de 14 mm de diamètre extérieur et 2 mm d'épaisseur, fourni en rouleaux de 50 m de longueur, selon NF EN ISO 21003-2, avec le prix augmenté de 30% pour cause d'accessoires et pièces spéciales. (matériau) | 1 | 284.38 | 284.380 |
| mo008 | h | Compagnon professionnel III/CP2 plombier. (main-d'œuvre) | 0.028 | 276.07 | 7.730 |
| mo107 | h | Ouvrier professionnel II/OP plombier. (main-d'œuvre) | 0.028 | 200.43 | 5.612 |
| % | % | Frais de chantier des unités d'ouvrage | 2 % | 308.662 | 6.173 |
|  |  | Coûts directs |  |  | 314.835 |
