# Sirène pour intérieur

- Propriété du fichier: CYPE Ingenieros S.A.
- Format: FIEBDC-3/2016
- Logiciel: Générateur de prix de la construction. CYPE Ingenieros, S.A.
- Date: 29/01/2025
- Zone géographique: Maurice
- Devise: MUR
- Coûts indirects: 3 %
- Frais généraux: 13 %
- Bénéfice: 6 %
- TVA: 15 %

## T Équipements techniques

### TS Systèmes de sécurité

#### TSS Sirènes

**TSS010** U Sirène pour intérieur.
Sirène piézoélectrique, pression acoustique de 101 dBA à 1 m de distance, de 155x114x44 mm, avec protection anti-ouverture et alimentation à 12 V. Installation dans le parement intérieur. Comprend les éléments de fixation.
Inclut: Implantation. Fixation au parement. Montage, connexion et contrôle de son bon fonctionnement.
Critère pour le métré: Nombre d'unités prévues, selon documentation graphique du Projet.
Critère pour le mémoire: On mesurera le nombre d'unités réellement exécutées selon les spécifications du Projet.

| Code | U | Désignation | Quantité | Prix | Montant |
|---|---|---|---|---|---|
| mt41ing410a | U | Sirène piézoélectrique, pression acoustique de 101 dBA à 1 m de distance, de 155x114x44 mm, avec protection anti-ouverture et alimentation à 12 V, à installer au parement intérieur. Comprend les éléments de fixation. (matériau) | 1 | 2027.61 | 2027.610 |
| mo006 | h | Compagnon professionnel III/CP2 installateur de réseaux et d'équipements de détection et de sécurité. (main-d'œuvre) | 0.283 | 276.07 | 78.128 |
| mo105 | h | Ouvrier professionnel II/OP installateur de réseaux et d'équipements de détection et de sécurité. (main-d'œuvre) | 0.283 | 200.43 | 56.722 |
| % | % | Frais de chantier des unités d'ouvrage | 2 % | 2162.460 | 43.249 |
|  |  | Coûts directs |  |  | 2205.709 |
