# Ventilateur de plafond

- Propriété du fichier: CYPE Ingenieros S.A.
- Format: FIEBDC-3/2016
- Logiciel: Générateur de prix de la construction. CYPE Ingenieros, S.A.
- Date: 29/01/2025
- Zone géographique: Maurice
- Devise: MUR
- Coûts indirects: 3 %
- Frais généraux: 13 %
- Bénéfice: 6 %
- TVA: 15 %

## T Équipements techniques

### TV Climatisation et ventilation

#### TVA Distribution d'air

**TVA080** U Ventilateur de plafond.
Ventilateur de plafond, de 800 mm de diamètre, avec trois pales et corps de métal, finition laquée, couleur blanche, et moteur de trois vitesses pour alimentation monophasée à 230 V et 50 Hz de fréquence, avec protection thermique, de 280 tr/min, puissance absorbée 45 W, débit maximum 6400 m³/h, niveau de pression sonore 45 dBA. Comprend les accessoires et les éléments de fixation.
Inclut: Implantation. Mise en place et fixation. Connexion et contrôle de son bon fonctionnement.
Critère pour le métré: Nombre d'unités prévues, selon documentation graphique du Projet.
Critère pour le mémoire: On mesurera le nombre d'unités réellement exécutées selon les spécifications du Projet.

| Code | U | Désignation | Quantité | Prix | Montant |
|---|---|---|---|---|---|
| mt42svs700a | U | Ventilateur de plafond, de 800 mm de diamètre, avec trois pales et corps de métal, finition laquée, couleur blanche, et moteur de trois vitesses pour alimentation monophasée à 230 V et 50 Hz de fréquence, avec protection thermique, de 280 tr/min, puissance absorbée 45 W, débit maximum 6400 m³/h, niveau de pression sonore 45 dBA, y compris régulateur de vitesse. (matériau) | 1 | 3446.94 | 3446.940 |
| mo011 | h | Compagnon professionnel III/CP2 monteur. (main-d'œuvre) | 0.113 | 276.07 | 31.196 |
| mo080 | h | Ouvrier professionnel II/OP monteur. (main-d'œuvre) | 0.113 | 200.8 | 22.690 |
| % | % | Frais de chantier des unités d'ouvrage | 2 % | 3500.826 | 70.017 |
|  |  | Coûts directs |  |  | 3570.843 |

## Ressources

**mt42svs700a** U Ventilateur de plafond
Données techniques: Coût énergétique 69.167 MJ; Émission de CO2 6.065 kg
Déchets:
- emballage: re150101 Emballages en papier et en carton. (composant de déchet); quantité 1.32 kg; Code CED 15 01 01; Masse de l'élément 1 kg; Volume 0.001333 m3
