# Pièce avec joint de EPDM pour conduit circulaire

- Propriété du fichier: CYPE Ingenieros S.A.
- Format: FIEBDC-3/2016
- Logiciel: Générateur de prix de la construction. CYPE Ingenieros, S.A.
- Date: 29/01/2025
- Zone géographique: Maurice
- Devise: MUR
- Coûts indirects: 3 %
- Frais généraux: 13 %
- Bénéfice: 6 %
- TVA: 15 %

## T Équipements techniques

### TV Climatisation et ventilation

#### TVA Distribution d'air

**TVA120** U Pièce avec joint de EPDM pour conduit circulaire.
Coude 30° avec joints en EPDM à double lèvre, pour conduit circulaire d'acier galvanisé, de 125 mm de diamètre.
Inclut: Mise en place et fixation des pièces spéciales préfabriquées au réseau de conduits.
Critère pour le métré: Nombre d'unités prévues, selon documentation graphique du Projet.
Critère pour le mémoire: On mesurera le nombre d'unités réellement exécutées selon les spécifications du Projet.

| Code | U | Désignation | Quantité | Prix | Montant |
|---|---|---|---|---|---|
| mt42cos218abb | U | Coude 30° avec joints en EPDM à double lèvre, pour conduit circulaire d'acier galvanisé, de 125 mm de diamètre, étanchéité à l'air classe D, selon NF EN 12237. (matériau) | 1 | 1100.99 | 1100.990 |
| mo013 | h | Compagnon professionnel III/CP2 monteur de conduits métalliques. (main-d'œuvre) | 0.057 | 276.07 | 15.736 |
| mo084 | h | Ouvrier professionnel II/OP monteur de conduits métalliques. (main-d'œuvre) | 0.057 | 200.8 | 11.446 |
| % | % | Frais de chantier des unités d'ouvrage | 2 % | 1128.172 | 22.563 |
|  |  | Coûts directs |  |  | 1150.735 |
