# Récupérateur de chaleur air-air, avec une batterie à détente directe. Installation au plafond

- Propriété du fichier: CYPE Ingenieros S.A.
- Format: FIEBDC-3/2016
- Logiciel: Générateur de prix de la construction. CYPE Ingenieros, S.A.
- Date: 29/01/2025
- Zone géographique: Maurice
- Devise: MUR
- Coûts indirects: 3 %
- Frais généraux: 13 %
- Bénéfice: 6 %
- TVA: 15 %

## T Équipements techniques

### TV Climatisation et ventilation

#### TVA Distribution d'air

**TVA450** U Récupérateur de chaleur air-air, avec une batterie à détente directe. Installation au plafond.
Récupérateur de chaleur air-air, de dimensions 331x1275x612 mm, poids 65 kg, débit d'air nominal 700 m³/h, consommation électrique des ventilateurs 2x170 W avec alimentation monophasée à 230 V, pression statique 150 Pa, puissance sonore 74 dBA, efficacité thermique 85,05%, diamètre des conduits 200 mm, avec échangeur à plaques en aluminium de flux croisé, structure en aluminium extrudé et coins en polyamide, panneaux latéraux amovibles, filtres F6+F6 et F8, isolation en laine de roche de 25 mm d'épaisseur et 40 kg/m³, batterie à détente directe. Installation au plafond. Comprend les éléments pour la suspension au plafond.
Inclut: Implantation. Mise en place et fixation. Connexion et contrôle de son bon fonctionnement.
Critère pour le métré: Nombre d'unités prévues, selon documentation graphique du Projet.
Critère pour le mémoire: On mesurera le nombre d'unités réellement exécutées selon les spécifications du Projet.

| Code | U | Désignation | Quantité | Prix | Montant |
|---|---|---|---|---|---|
| mt42tsb295aaa1a | U | Récupérateur de chaleur air-air, de dimensions 331x1275x612 mm, poids 65 kg, débit d'air nominal 700 m³/h, consommation électrique des ventilateurs 2x170 W avec alimentation monophasée à 230 V, pression statique 150 Pa, puissance sonore 74 dBA, efficacité thermique 85,05%, diamètre des conduits 200 mm, avec échangeur à plaques en aluminium de flux croisé, structure en aluminium extrudé et coins en polyamide, panneaux latéraux amovibles, filtres F6+F6 et F8, isolation en laine de roche de 25 mm d'épaisseur et 40 kg/m³. (matériau) | 1 | 242868.93 | 242868.930 |
| mt42tsb297a | U | Batterie à détente directe, pour récupérateur de chaleur air-air. (matériau) | 1 | 73913.68 | 73913.680 |
| mt42www090 | U | Kit de support pour la suspension du plafond, constitué de quatre tiges filetées en acier galvanisé, avec leurs chevilles, écrous et rondelles correspondants. (matériau) | 1 | 1532.9 | 1532.900 |
| mo005 | h | Compagnon professionnel III/CP2 installateur de climatisation. (main-d'œuvre) | 0.905 | 276.07 | 249.843 |
| mo104 | h | Ouvrier professionnel II/OP installateur de climatisation. (main-d'œuvre) | 0.905 | 200.43 | 181.389 |
| % | % | Frais de chantier des unités d'ouvrage | 2 % | 318746.742 | 6374.935 |
|  |  | Coûts directs |  |  | 325121.677 |

## Ressources

**mt42tsb295aaa1a** U Récupérateur de chaleur air-air
Données techniques: Coût énergétique 3812.562 MJ; Émission de CO2 144.009 kg
Déchets:
- emballage: re150101 Emballages en papier et en carton. (composant de déchet); quantité 2.143 kg; Code CED 15 01 01; Masse de l'élément 1 kg; Volume 0.001333 m3
