# Démolition d'un conduit de ventilation

- Propriété du fichier: CYPE Ingenieros S.A.
- Format: FIEBDC-3/2016
- Logiciel: Générateur de prix de la construction. CYPE Ingenieros, S.A.
- Date: 29/01/2025
- Zone géographique: Maurice
- Devise: MUR
- Coûts indirects: 3 %
- Frais généraux: 13 %
- Bénéfice: 6 %
- TVA: 15 %

## T Équipements techniques

### TV Climatisation et ventilation

#### TVD Dépose

**TVD030** m Démolition d'un conduit de ventilation.
Démolition d'un conduit de ventilation de pièces céramiques, avec des moyens manuels, sans détériorer les éléments constructifs contigus, et chargement manuel dans le camion ou la benne.
Critère d'évaluation économique: Le prix comprend l'obturation des conduites connectées à l'élément.
Inclut: Démolition de l'élément. Obturation des conduites connectées à l'élément. Fragmentation des décombres en pièces maniables. Retrait et stockage des décombres. Nettoyage des restes d'ouvrage. Chargement manuel des décombres dans le camion ou la benne.
Critère pour le métré: Longueur mesurée en projection horizontale, selon documentation graphique du Projet.
Critère pour le mémoire: On mesurera, en projection horizontale, la longueur réellement démolie selon les spécifications du Projet.

| Code | U | Désignation | Quantité | Prix | Montant |
|---|---|---|---|---|---|
| mo020 | h | Compagnon professionnel III/CP2 construction. (main-d'œuvre) | 0.443 | 268.63 | 119.003 |
| mo113 | h | Ouvrier d'exécution I/OE1 construction. (main-d'œuvre) | 0.443 | 193.46 | 85.703 |
| % | % | Frais de chantier des unités d'ouvrage | 2 % | 204.706 | 4.094 |
|  |  | Coûts directs |  |  | 208.800 |

Déchets:
- démolition: ruo170103 Tuiles et matériaux céramiques. (composant de déchet); quantité 50.7 kg; Code CED 17 01 03; Masse de l'élément 1 kg; Volume 0.0008 m3
