# Bouche d'extraction pour ventilation

- Propriété du fichier: CYPE Ingenieros S.A.
- Format: FIEBDC-3/2016
- Logiciel: Générateur de prix de la construction. CYPE Ingenieros, S.A.
- Date: 29/01/2025
- Zone géographique: Maurice
- Devise: MUR
- Coûts indirects: 3 %
- Frais généraux: 13 %
- Bénéfice: 6 %
- TVA: 15 %

## T Équipements techniques

### TV Climatisation et ventilation

#### TVR Aérateurs

**TVR030** U Bouche d'extraction pour ventilation.
Bouche d'extraction, autoréglable, débit maximum 16,7 l/s, isolation acoustique de 56 dBA constituée de grille, corps en plastique couleur blanche de 170 mm de diamètre extérieur avec fût de raccordement de 125 mm de diamètre et régulateur en plastique. Comprend les éléments de fixation.
Inclut: Implantation. Montage. Mise en place et fixation de l'élément au conduit d'extraction.
Critère pour le métré: Nombre d'unités prévues, selon documentation graphique du Projet.
Critère pour le mémoire: On mesurera le nombre d'unités réellement exécutées selon les spécifications du Projet.

| Code | U | Désignation | Quantité | Prix | Montant |
|---|---|---|---|---|---|
| mt42svs210ahda | U | Bouche d'extraction, autoréglable, débit maximum 16,7 l/s, isolation acoustique de 56 dBA constituée de grille, corps en plastique couleur blanche de 170 mm de diamètre extérieur avec fût de raccordement de 125 mm de diamètre et régulateur en plastique, à placer dans parois ou plafonds de locaux humides (cuisine), au départ du conduit d'extraction, avec éléments de fixation. (matériau) | 1 | 1390.26 | 1390.260 |
| mo011 | h | Compagnon professionnel III/CP2 monteur. (main-d'œuvre) | 0.17 | 276.07 | 46.932 |
| mo080 | h | Ouvrier professionnel II/OP monteur. (main-d'œuvre) | 0.17 | 200.8 | 34.136 |
| % | % | Frais de chantier des unités d'ouvrage | 2 % | 1471.328 | 29.427 |
|  |  | Coûts directs |  |  | 1500.755 |

## Ressources

**mt42svs210ahda** U Bouche d'extraction
Données techniques: Coût énergétique 4.408 MJ; Émission de CO2 0.293 kg
Déchets:
- emballage: re150101 Emballages en papier et en carton. (composant de déchet); quantité 0.09 kg; Code CED 15 01 01; Masse de l'élément 1 kg; Volume 0.001333 m3
- emballage: re170203 Plastique. (composant de déchet); quantité 0.045 kg; Code CED 17 02 03; Masse de l'élément 1 kg; Volume 0.001667 m3
