# Charge de gaz réfrigérant

- Propriété du fichier: CYPE Ingenieros S.A.
- Format: FIEBDC-3/2016
- Logiciel: Générateur de prix de la construction. CYPE Ingenieros, S.A.
- Date: 29/01/2025
- Zone géographique: Maurice
- Devise: MUR
- Coûts indirects: 3 %
- Frais généraux: 13 %
- Bénéfice: 6 %
- TVA: 15 %

## T Équipements techniques

### TV Climatisation et ventilation

#### TVT Unités terminales autonomes de climatisation

**TVT030** kg Charge de gaz réfrigérant.
Charge de l'installation avec gaz réfrigérant R-410A, fourni en bouteille avec 50 kg de réfrigérant.
Inclut: Charge du gaz réfrigérant.
Critère pour le métré: Poids théorique de la charge, estimé à partir de la densité apparente, de la pression et du volume à occuper, selon documentation graphique du Projet.
Critère pour le mémoire: On déterminera le poids de la charge réellement introduite dans l'installation, selon les spécifications du Projet.

| Code | U | Désignation | Quantité | Prix | Montant |
|---|---|---|---|---|---|
| mt42lin100a | kg | Gaz réfrigérant R-410A, fourni en bouteille avec 50 kg de réfrigérant. (matériau) | 1 | 1066.06 | 1066.060 |
| mo005 | h | Compagnon professionnel III/CP2 installateur de climatisation. (main-d'œuvre) | 0.113 | 276.07 | 31.196 |
| mo104 | h | Ouvrier professionnel II/OP installateur de climatisation. (main-d'œuvre) | 0.113 | 200.43 | 22.649 |
| % | % | Frais de chantier des unités d'ouvrage | 2 % | 1119.905 | 22.398 |
|  |  | Coûts directs |  |  | 1142.303 |
