# Blindages de bois pour galerie

- Propriété du fichier: CYPE INGENIEROS, S.A.
- Format: FIEBDC-3/2002
- Zone géographique: Maurice
- Devise: MUR
- Coûts indirects: 3.00 %
- Frais généraux: 13.00 %
- Bénéfice: 6.00 %
- TVA: 15.00 %

## B Aménagements extérieurs

### BT Terrassement

#### BTB Blindages

**BTB030** m² Blindages de bois pour galerie.
Étaiement et blindage léger pour une protection de 20%, via appuis horizontaux, amortissables en 10 utilisations et butons en bois, amortissables en 30 utilisations, fixés avec des pointes en acier, en excavation en galerie, allant jusqu'à 3 m de profondeur.
Inclut: Montage d'appuis et d'étrésillons en bois, pour la réalisation du blindage. Clouage de tous les éléments. Démontage graduel de l'étaiement et du blindage.
Critère pour le métré: Superficie en danger d'éboulement, pouvant être une partie ou le total de chacune des parties de l'excavation, mesurée selon documentation graphique du Projet.
Critère pour le mémoire: On mesurera la surface réellement blindée selon les spécifications du Projet.

| Code | U | Désignation | Quantité | Prix | Montant |
|---|---|---|---|---|---|
| mt08emt040 | m³ | Bois de pin pour étaiement et blindage des excavations. (matériau) | 0.003 | 13711.65 | 41.13 |
| mt08emt045a | m³ | Buton en bois, de 70 à 90 mm de diamètre et entre 2 et 2,5 m de longueur, pour étaiement et blindage des excavations. (matériau) | 0.017 | 12355.11 | 210.04 |
| mt08var060 | kg | Pointes d'acier de 20x100 mm. (matériau) | 0.005 | 533.23 | 2.67 |
| op00sie020 |  | Scie circulaire à disque fixe, pour table de travail. | 1.000 | 0.00 | 0.00 |
| mo041 | h | Compagnon professionnel III/CP2 VRD espaces publics. (main-d'œuvre) | 0.373 | 268.63 | 100.20 |
| mo087 | h | Ouvrier professionnel II/OP VRD espaces publics. (main-d'œuvre) | 0.187 | 200.80 | 37.55 |
| % | % | Frais de chantier des unités d'ouvrage | 2 % | 391.59 | 7.83 |
|  |  | Coûts directs |  |  | 399.42 |
