# Géocomposite pour tranchée drainante

- Propriété du fichier: CYPE INGENIEROS, S.A.
- Format: FIEBDC-3/2002
- Zone géographique: Maurice
- Devise: MUR
- Coûts indirects: 3.00 %
- Frais généraux: 13.00 %
- Bénéfice: 6.00 %
- TVA: 15.00 %

## L Espaces verts

### LD Systèmes de drainage

#### LDT Drainage de parcelle

**LDT020** m Géocomposite pour tranchée drainante.
Géocomposite drainant, constitué d'un noyau semi-rigide drainant, à structure alvéolaire double bisommet de polyéthylène haute densité, totalement enveloppé dans un géotextile à base de filaments de polypropylène non tissé, avec une poche dans la partie inférieure, conçue comme dispositif collecteur pour contenir le tuyau de drainage correspondant, avec une capacité drainante de 0,85 l/m·s (pression 20kPa, gradient i=1), avec une résistance à la traction longitudinale de 20,6 kN/m, une résistance à la traction transversale de 20,3 kN/m et 5 mm d'épaisseur, pour tranchée drainante de 30 cm de profondeur avec tuyauterie de 110 mm de diamètre. Mise en place: avec des recouvrements et avec chevilles étoiles (2 U/m).
Inclut: Mise en place du géocomposite. Résolution des recouvrements et des unions. Résolution des points singuliers. Fixation du géocomposite.
Critère pour le métré: Longueur mesurée selon documentation graphique du Projet.
Critère pour le mémoire: On mesurera la longueur réellement exécutée selon les spécifications du Projet.

| Code | U | Désignation | Quantité | Prix | Montant |
|---|---|---|---|---|---|
| mt14geo020aa | m | Géocomposite drainant, constitué d'un noyau semi-rigide drainant, à structure alvéolaire double bisommet de polyéthylène haute densité, totalement enveloppé dans un géotextile à base de filaments de polypropylène non tissé, avec une poche dans la partie inférieure, conçue comme dispositif collecteur pour contenir le tuyau de drainage correspondant, avec une capacité drainante de 0,85 l/m·s (pression 20kPa, gradient i=1), avec une résistance à la traction longitudinale de 20,6 kN/m, une résistance à la traction transversale de 20,3 kN/m et 5 mm d'épaisseur, pour tranchée drainante de 30 cm de profondeur. (matériau) | 1.100 | 252.00 | 277.20 |
| mt15pao010a | U | Cheville étoile, pour fixation de la nappe drainante. (matériau) | 2.000 | 1.45 | 2.90 |
| mo041 | h | Compagnon professionnel III/CP2 VRD espaces publics. (main-d'œuvre) | 0.009 | 268.63 | 2.42 |
| mo087 | h | Ouvrier professionnel II/OP VRD espaces publics. (main-d'œuvre) | 0.009 | 200.80 | 1.81 |
| % | % | Frais de chantier des unités d'ouvrage | 2 % | 284.33 | 5.69 |
|  |  | Coûts directs |  |  | 290.02 |
