# Massif

- Propriété du fichier: CYPE INGENIEROS, S.A.
- Format: FIEBDC-3/2002
- Zone géographique: Maurice
- Devise: MUR
- Coûts indirects: 3.00 %
- Frais généraux: 13.00 %
- Bénéfice: 6.00 %
- TVA: 15.00 %

## L Espaces verts

### LM Massifs et rocailles

#### LMM Massifs

**LMM010** m² Massif.
Massif d'Achillée millefeuille (Achillea millefolium) de 0,30-0,40 m de hauteur (4 U/m²).
Inclut: Labourage et préparation du terrain avec un motoculteur. Compostage du terrain. Plantation. Remplissage de terreau. Premier arrosage.
Critère pour le métré: Surface mesurée en projection horizontale, selon documentation graphique du Projet.
Critère pour le mémoire: On mesurera, en projection horizontale, la surface réellement exécutée selon les spécifications du Projet.

| Code | U | Désignation | Quantité | Prix | Montant |
|---|---|---|---|---|---|
| mt48epa010a | U | Achillée millefeuille (Achillea millefolium) de 0,30-0,40 m de hauteur; fourniture en container. (matériau) | 4.000 | 143.73 | 574.92 |
| mt48tie040 | kg | Terreau propre criblé. (matériau) | 6.000 | 1.57 | 9.42 |
| mt48tie020 | kg | Engrais minéral complexe NPK 15-15-15. (matériau) | 6.000 | 37.65 | 225.90 |
| mt08aaa010a | m³ | Eau. (matériau) | 0.050 | 91.41 | 4.57 |
| mq09mot010 | h | Motoculteur 60/80 cm. (matériel) | 0.055 | 125.51 | 6.90 |
| mo040 | h | Compagnon professionnel III/CP2 jardinier. (main-d'œuvre) | 0.124 | 268.63 | 33.31 |
| mo115 | h | Ouvrier jardinier. (main-d'œuvre) | 0.311 | 193.46 | 60.17 |
| % | % | Frais de chantier des unités d'ouvrage | 2 % | 915.19 | 18.30 |
|  |  | Coûts directs |  |  | 933.49 |
