# Filet tridimensionnel

- Propriété du fichier: CYPE INGENIEROS, S.A.
- Format: FIEBDC-3/2002
- Zone géographique: Maurice
- Devise: MUR
- Coûts indirects: 3.00 %
- Frais généraux: 13.00 %
- Bénéfice: 6.00 %
- TVA: 15.00 %

## M Mobilier urbain

### MA Aires de jeux pour enfants

#### MAJ Jeux pour enfants

**MAJ060** U Filet tridimensionnel.
Filet tridimensionnel de forme pyramidale constitué de poteau en acier galvanisé à chaud de 3,00 m de hauteur et filet en polyamide, pour enfant de 5 à 12 ans, avec zone d sécurité de 45,00 m² et 1,50 m de hauteur libre de chute. Mise en place: avec des chevilles chimiques, sur une base de béton.
Inclut: Implantation. Excavation. Bétonnage de la base d'appui. Fixation du jeu pour enfants.
Critère pour le métré: Nombre d'unités prévues, selon documentation graphique du Projet.
Critère pour le mémoire: On mesurera le nombre d'unités réellement exécutées selon les spécifications du Projet.

| Code | U | Désignation | Quantité | Prix | Montant |
|---|---|---|---|---|---|
| mt10hmf040qaeg | m³ | Béton non armé prêt à l'emploi BCN: CPJ-CEM II/A 32,5 - P - B 20 - 15/25 - E: 1 - NA - P 18-305. (matériau) | 3.500 | 5585.93 | 19550.76 |
| mt50spl105b | U | Fixation composée d'une cheville chimique, d'une rondelle et d'une vis en acier. (matériau) | 4.000 | 405.93 | 1623.72 |
| mt52jig060a | U | Filet tridimensionnel de forme pyramidale constitué de poteau en acier galvanisé à chaud de 3,00 m de hauteur, avec tête en aluminium, couvre-poteaux en caoutchouc et filet en polyamide avec âme intérieure en acier, pour enfant de 5 à 12 ans, avec zone d sécurité de 45,00 m² et 1,50 m de hauteur libre de chute, avec éléments de fixation. Selon NF EN 1176-1 et NF EN 1176-11. (matériau) | 1.000 | 394508.62 | 394508.62 |
| op00tal010 |  | Perceuse. | 1.000 | 0.00 | 0.00 |
| op00ato010 |  | Tournevis. | 1.000 | 0.00 | 0.00 |
| mo041 | h | Compagnon professionnel III/CP2 VRD espaces publics. (main-d'œuvre) | 16.174 | 268.63 | 4344.82 |
| mo087 | h | Ouvrier professionnel II/OP VRD espaces publics. (main-d'œuvre) | 16.174 | 200.80 | 3247.74 |
| % | % | Frais de chantier des unités d'ouvrage | 2 % | 423275.66 | 8465.51 |
|  |  | Coûts directs |  |  | 431741.17 |
