# Fontaine canine

- Propriété du fichier: CYPE INGENIEROS, S.A.
- Format: FIEBDC-3/2002
- Zone géographique: Maurice
- Devise: MUR
- Coûts indirects: 3.00 %
- Frais généraux: 13.00 %
- Bénéfice: 6.00 %
- TVA: 15.00 %

## M Mobilier urbain

### MC Aménagements canins

#### MCE Équipements divers

**MCE020** U Fontaine canine.
Fontaine canine en acier inoxydable AISI 304, avec récipient de 1 l de capacité et système de vidange manuelle à l'aide d'un bouchon avec manche, fixée à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52moc080 | U | Fontaine canine en acier inoxydable AISI 304, avec récipient de 1 l de capacité et système de vidange manuelle à l'aide d'un bouchon avec manche, y compris vis et plaque d'ancrage pour fixer au revêtement de sol. (matériau) | 1.000 | 89694.68 | 89694.68 |
| mt10hmf040qaed | m³ | Béton non armé prêt à l'emploi BCN: CPJ-CEM II/A 32,5 - TP - B 20 - 15/25 - E: 1 - NA - P 18-305. (matériau) | 0.250 | 5863.49 | 1465.87 |
| mo041 | h | Compagnon professionnel III/CP2 VRD espaces publics. (main-d'œuvre) | 0.124 | 268.63 | 33.31 |
| mo087 | h | Ouvrier professionnel II/OP VRD espaces publics. (main-d'œuvre) | 0.124 | 200.80 | 24.90 |
| % | % | Frais de chantier des unités d'ouvrage | 2 % | 91218.76 | 1824.38 |
|  |  | Coûts directs |  |  | 93043.14 |
