# Jardinière en béton préfabriqué

- Propriété du fichier: CYPE INGENIEROS, S.A.
- Format: FIEBDC-3/2002
- Zone géographique: Maurice
- Devise: MUR
- Coûts indirects: 3.00 %
- Frais généraux: 13.00 %
- Bénéfice: 6.00 %
- TVA: 15.00 %

## M Mobilier urbain

### MF Fleurissement

#### MFB Jardinières

**MFB050** U Jardinière en béton préfabriqué.
Jardinière circulaire en béton préfabriqué, de 130 cm de diamètre et 65 cm de hauteur.
Inclut: Mise en place de la jardinière. Suppression et nettoyage du matériau excédant.
Critère pour le métré: Nombre d'unités prévues, selon documentation graphique du Projet.
Critère pour le mémoire: On mesurera le nombre d'unités réellement exécutées selon les spécifications du Projet.

| Code | U | Désignation | Quantité | Prix | Montant |
|---|---|---|---|---|---|
| mt52mug240k | U | Jardinière circulaire en béton préfabriqué, de 130 cm de diamètre et 65 cm de hauteur. (matériau) | 1.000 | 57349.78 | 57349.78 |
| mq04cag010a | h | Camion grue jusqu'à 6 t de charge maximale. (matériel) | 0.880 | 2298.68 | 2022.84 |
| mo041 | h | Compagnon professionnel III/CP2 VRD espaces publics. (main-d'œuvre) | 0.995 | 268.63 | 267.29 |
| mo087 | h | Ouvrier professionnel II/OP VRD espaces publics. (main-d'œuvre) | 1.742 | 200.80 | 349.79 |
| % | % | Frais de chantier des unités d'ouvrage | 2 % | 59989.70 | 1199.79 |
|  |  | Coûts directs |  |  | 61189.49 |
