# Jardinière en acier

- Propriété du fichier: CYPE INGENIEROS, S.A.
- Format: FIEBDC-3/2002
- Zone géographique: Maurice
- Devise: MUR
- Coûts indirects: 3.00 %
- Frais généraux: 13.00 %
- Bénéfice: 6.00 %
- TVA: 15.00 %

## M Mobilier urbain

### MF Fleurissement

#### MFB Jardinières

**MFB060** U Jardinière en acier.
Jardinière troncoconique en acier, de 130 cm de diamètre supérieur et 35 cm de hauteur et capacité 215 litres, avec impression époxy et peinture au polyester.
Inclut: Mise en place de la jardinière. Suppression et nettoyage du matériau excédant.
Critère pour le métré: Nombre d'unités prévues, selon documentation graphique du Projet.
Critère pour le mémoire: On mesurera le nombre d'unités réellement exécutées selon les spécifications du Projet.

| Code | U | Désignation | Quantité | Prix | Montant |
|---|---|---|---|---|---|
| mt52mug250za | U | Jardinière troncoconique en acier, de 130 cm de diamètre supérieur et 35 cm de hauteur et capacité 215 litres, avec impression époxy et peinture au polyester. (matériau) | 1.000 | 89903.98 | 89903.98 |
| mq04cag010a | h | Camion grue jusqu'à 6 t de charge maximale. (matériel) | 0.341 | 2298.68 | 783.85 |
| mo041 | h | Compagnon professionnel III/CP2 VRD espaces publics. (main-d'œuvre) | 0.386 | 268.63 | 103.69 |
| mo087 | h | Ouvrier professionnel II/OP VRD espaces publics. (main-d'œuvre) | 0.647 | 200.80 | 129.92 |
| % | % | Frais de chantier des unités d'ouvrage | 2 % | 90921.44 | 1818.43 |
|  |  | Coûts directs |  |  | 92739.87 |
