# But de football

- Propriété du fichier: CYPE INGENIEROS, S.A.
- Format: FIEBDC-3/2002
- Zone géographique: Maurice
- Devise: MUR
- Coûts indirects: 3.00 %
- Frais généraux: 13.00 %
- Bénéfice: 6.00 %
- TVA: 15.00 %

## M Mobilier urbain

### MQ Équipements sportifs

#### MQG Jeux sportifs

**MQG110** U But de football.
But fixe de football 7 ou football 8 de 6 m de base et 2 m de hauteur constitué de: poteaux et barre transversale de section circulaire de 100 mm de diamètre, en acier, finition avec vernis de polyuréthane, couleur blanche et filet en nylon avec cordes de 3 mm de diamètre avec supports en polyamide pour fixation du filet au but, fixée à une base de béton BCN: CPJ-CEM II/A 32,5 - P - B 20 - 15/25 - E: 1 - NA - P 18-305 avec éléments d'ancrage.
Critère d'évaluation économique: Le prix comprend l'excavation.
Inclut: Implantation. Excavation avec des moyens manuels. Bétonnage de la base d'appui. Montage et fixation de l'équipement sportif. Contrôle de son bon fonctionnement.
Critère pour le métré: Nombre d'unités prévues, selon documentation graphique du Projet.
Critère pour le mémoire: On mesurera le nombre d'unités réellement exécutées selon les spécifications du Projet.

| Code | U | Désignation | Quantité | Prix | Montant |
|---|---|---|---|---|---|
| mt52dep320e | U | But fixe de football 7 ou football 8 de 6 m de base et 2 m de hauteur constitué de: poteaux et barre transversale de section circulaire de 100 mm de diamètre, en acier, finition avec vernis de polyuréthane, couleur blanche et filet en nylon avec cordes de 3 mm de diamètre avec supports en polyamide pour fixation du filet au but, comprend des pieds en acier pour encastrer les poteaux. (matériau) | 1.000 | 49830.38 | 49830.38 |
| mt10hmf040qaeg | m³ | Béton non armé prêt à l'emploi BCN: CPJ-CEM II/A 32,5 - P - B 20 - 15/25 - E: 1 - NA - P 18-305. (matériau) | 0.600 | 5585.93 | 3351.56 |
| mo041 | h | Compagnon professionnel III/CP2 VRD espaces publics. (main-d'œuvre) | 2.177 | 268.63 | 584.81 |
| mo087 | h | Ouvrier professionnel II/OP VRD espaces publics. (main-d'œuvre) | 2.177 | 200.80 | 437.14 |
| mo011 | h | Compagnon professionnel III/CP2 monteur. (main-d'œuvre) | 0.933 | 276.07 | 257.57 |
| mo080 | h | Ouvrier professionnel II/OP monteur. (main-d'œuvre) | 0.933 | 200.80 | 187.35 |
| % | % | Frais de chantier des unités d'ouvrage | 2 % | 54648.81 | 1092.98 |
|  |  | Coûts directs |  |  | 55741.79 |
