# Protection d'un lampadaire

- Propriété du fichier: CYPE INGENIEROS, S.A.
- Format: FIEBDC-3/2002
- Zone géographique: Maurice
- Devise: MUR
- Coûts indirects: 3.00 %
- Frais généraux: 13.00 %
- Bénéfice: 6.00 %
- TVA: 15.00 %

## P Interventions préalables

### PO Protections temporaires

#### POC Éclairage publique

**POC010** U Protection d'un lampadaire.
Protection d'un lampadaire existant via barrières de chantier en fer, de 1,10x2,50 m, couleur rouge avec bandes blanches réfléchissantes, avec barreaux verticaux montés sur châssis de tube, avec deux pieds métalliques, amortissables en 20 utilisations, afin d'empêcher les coups de l'engin pendant les travaux à proximité. Comprend la maintenance dans des conditions sûres durant toute la période de temps requise et le démontage.
Inclut: Montage. Démontage postérieur. Transport jusqu'au lieu de stockage ou retrait à la benne.
Critère pour le métré: Nombre d'unités prévues, selon documentation graphique du Projet.
Critère pour le mémoire: On mesurera le nombre d'unités réellement exécutées selon les spécifications du Projet.

| Code | U | Désignation | Quantité | Prix | Montant |
|---|---|---|---|---|---|
| mt50vbe010uk | U | Barrière de chantier en fer, de 1,10x2,50 m, couleur rouge avec bandes blanches réfléchissantes, avec barreaux verticaux montés sur châssis de tube, avec deux pieds métalliques, y compris plaque pour publicité. (matériau) | 0.150 | 3587.79 | 538.17 |
| mo113 | h | Ouvrier d'exécution I/OE1 construction. (main-d'œuvre) | 0.124 | 193.46 | 23.99 |
| % | % | Frais de chantier des unités d'ouvrage | 2 % | 562.16 | 11.24 |
|  |  | Coûts directs |  |  | 573.40 |
