# Passerelle en bois

- Propriété du fichier: CYPE INGENIEROS, S.A.
- Format: FIEBDC-3/2002
- Zone géographique: Maurice
- Devise: MUR
- Coûts indirects: 3.00 %
- Frais généraux: 13.00 %
- Bénéfice: 6.00 %
- TVA: 15.00 %

## V Voiries

### VP Revêtement de sols extérieurs

#### VPO Lames en bois

**VPO010** m² Passerelle en bois.
Passerelle constituée de planches en bois massif, de pin maritime (Pinus pinaster), de 45x140x2050 mm, couleur marron, traité en autoclave par la méthode Bethell, avec classe d'emploi 4 selon NF EN 335, sur une base existantes. Comprend les pièces spéciales.
Critère d'évaluation économique: Le prix ne comprend pas la base d'appui.
Inclut: Implantation. Mise en place des planches.
Critère pour le métré: Surface utile, mesurée selon documentation graphique du Projet. Le métré par casses et découpes n'a pas été augmenté, puisque 5% de pièces de plus ont été considérées dans la décomposition.
Critère pour le mémoire: On mesurera la surface réellement exécutée selon les spécifications du Projet.

| Code | U | Désignation | Quantité | Prix | Montant |
|---|---|---|---|---|---|
| mt18mtf020a | m² | Planches en bois massif, de pin maritime (Pinus pinaster), de 45x140x2050 mm, couleur marron, traité en autoclave par la méthode Bethell, avec classe d'emploi 4 selon NF EN 335. (matériau) | 1.050 | 1776.81 | 1865.65 |
| op00cep010 |  | Varlope. | 1.000 | 0.00 | 0.00 |
| op00tro010 |  | Scie à tronçonner. | 1.000 | 0.00 | 0.00 |
| mo025 | h | Compagnon professionnel III/CP2 parqueteur. (main-d'œuvre) | 0.187 | 268.63 | 50.23 |
| mo063 | h | Ouvrier professionnel II/OP parqueteur. (main-d'œuvre) | 0.187 | 200.80 | 37.55 |
| % | % | Frais de chantier des unités d'ouvrage | 2 % | 1953.43 | 39.07 |
|  |  | Coûts directs |  |  | 1992.50 |
