# Diffuseur

- Propriété du fichier: CYPE INGENIEROS, S.A.
- Format: FIEBDC-3/2002
- Zone géographique: Maurice
- Devise: MUR
- Coûts indirects: 3.00 %
- Frais généraux: 13.00 %
- Bénéfice: 6.00 %
- TVA: 15.00 %

## X Réseaux divers

### XD Distribution d'eau

#### XDA Arrosage

**XDA070** U Diffuseur.
Diffuseur de surface, de 1/2" de diamètre, constitué de buse diffuseuse avec arc ajustable, avec débit proportionnel au secteur arrosé et portée réglable, adaptateur de buse et tube en acier galvanisé. Comprend les accessoires de connexion à la tuyauterie d'approvisionnement et de distribution. Totalement monté, connecté et testé.
Inclut: Installation dans le terrain et connexion hydraulique à la tuyauterie d'approvisionnement et distribution. Nettoyage hydraulique de l'unité. Ajustement du débit d'eau.
Critère pour le métré: Nombre d'unités prévues, selon documentation graphique du Projet.
Critère pour le mémoire: On mesurera le nombre d'unités réellement exécutées selon les spécifications du Projet.

| Code | U | Désignation | Quantité | Prix | Montant |
|---|---|---|---|---|---|
| mt48wwg210a | U | Tube en acier galvanisé, de 1 m de longueur, connexion de 1/2" de diamètre. (matériau) | 1.000 | 304.66 | 304.66 |
| mt48wwg220a | U | Adaptateur pour buse, en ABS, connexion de 1/2" de diamètre. (matériau) | 1.000 | 87.33 | 87.33 |
| mt48dif010a | U | Buse diffuseuse avec arc ajustable, avec débit proportionnel au secteur arrosé et portée réglable, connexion de 1/2" de diamètre. (matériau) | 1.000 | 120.96 | 120.96 |
| mt37tpj023ca | U | Collier de prise en charge en PP avec deux vis, pour tube de 32 mm de diamètre extérieur, avec prise pour connexion filetée de 1/2" de diamètre, PN=16 atm, avec joints élastiques en EPDM, selon NF EN ISO 15874-3. (matériau) | 1.000 | 185.05 | 185.05 |
| mo008 | h | Compagnon professionnel III/CP2 plombier. (main-d'œuvre) | 0.124 | 276.07 | 34.23 |
| mo107 | h | Ouvrier professionnel II/OP plombier. (main-d'œuvre) | 0.124 | 200.43 | 24.85 |
| % | % | Frais de chantier des unités d'ouvrage | 2 % | 757.08 | 15.14 |
|  |  | Coûts directs |  |  | 772.22 |
