# Système de contrôle centralisé

- Propriété du fichier: CYPE INGENIEROS, S.A.
- Format: FIEBDC-3/2002
- Zone géographique: Maurice
- Devise: MUR
- Coûts indirects: 3.00 %
- Frais généraux: 13.00 %
- Bénéfice: 6.00 %
- TVA: 15.00 %

## X Réseaux divers

### XD Distribution d'eau

#### XDA Arrosage

**XDA120** U Système de contrôle centralisé.
Système de contrôle centralisé, pour réseau de programmateurs d'arrosage, constitué de software pour PC, pour contrôle centralisé allant jusqu'à 100 zones d'arrosage et 100 programmateurs par zone, unité centrale de connexion fixe, pour communication par câble entre le PC et l'unité principale, capteur de débit, unité principale avec communication par câble avec l'unité centrale, unités secondaires avec communication par câble avec les autres unités et avec les programmateurs, câble de communication, sous tube protecteur en polyéthylène à double paroi, placé sur lit de sable de 10 cm d'épaisseur, dûment compacté et nivelé avec une pilonneuse vibrante à guidage manuel, remblai latéral compacté et remblai postérieur avec le même sable jusqu'à 10 cm au-dessus de la génératrice supérieure de la tuyauterie, ne comprend ni l'excavation ni le remblai postérieur proprement dit des tranchées et câble de communication, sous tube protecteur en PVC rigide, blindé. Totalement monté et connecté.
Inclut: Implantation et tracé de la ligne. Suppression des terres lâches du fond de l'excavation. Déversement du sable dans le fond de l'excavation. Mise en place du tube dans la tranchée. Pose des câbles. Exécution du remblai enveloppe. Installation du software pour contrôle centralisé sur le PC. Installation de l'unité centrale de communication. Installation de l'unité principale. Installation des unités secondaires. Connexion. Test de fonctionnement de tout le système.
Critère pour le métré: Nombre d'unités prévues, selon documentation graphique du Projet.
Critère pour le mémoire: On mesurera le nombre d'unités réellement exécutées selon les spécifications du Projet.

| Code | U | Désignation | Quantité | Prix | Montant |
|---|---|---|---|---|---|
| mt48hun700a | U | Software pour PC, pour contrôle centralisé allant jusqu'à 100 zones d'arrosage et 100 programmateurs par zone, avec les fonctionnalités suivantes: modification des programmations en temps réel en fonction des variations climatiques quotidiennes, de l'époque ou des prévisions météorologiques, arrêt automatique de tous les systèmes lorsqu'il pleut ou arrêt manuel, augmentation de l'arrosage pendant les jours de températures élevées, calcul de la consommation d'eau, avis d'erreur de fonctionnement de l'arrosage (par rupture de tuyauterie ou vandalisme), reprogrammation des programmateurs locaux, communication avec les capteurs et obtention des rapports. (matériau) | 1.000 | 190186.01 | 190186.01 |
| mt48hun710a | U | Unité centrale de connexion fixe, pour communication par câble entre le PC et l'unité principale, alimentation à 24 Vca. (matériau) | 1.000 | 21576.66 | 21576.66 |
| mt48hun720a | U | Unité principale avec communication par câble avec l'unité centrale, pour un maximum de 100 programmateurs par unité, alimentation à 230 V. (matériau) | 1.000 | 45377.72 | 45377.72 |
| mt48hun730a | U | Unité secondaire avec communication par câble avec le programmateur, alimentation à 230 V. (matériau) | 11.000 | 18907.38 | 207981.18 |
| mt48hun770a | U | Capteur de débit, interrupteur de courant nominale 2 A et 24 V de courant alternatif. (matériau) | 1.000 | 9342.47 | 9342.47 |
| mt01ara010a | m³ | Sable avec granulométrie de 0 à 5 mm de diamètre, propre. (matériau) | 83.000 | 766.73 | 63638.59 |
| mt35aia080aa | m | Tube courbable, fourni en rouleau, de polyéthylène à double paroi (intérieure lisse et extérieure annelée), de couleur orange, de 40 mm de diamètre nominal, pour canalisation enterrée, résistance à la compression 250 N, avec degré de protection IP549 selon NF EN 60529. Selon NF EN 61386-1, NF EN 61386-22 et NF EN 50086-2-4. (matériau) | 1000.000 | 128.43 | 128430.00 |
| mt35aia090ca | m | Tube rigide en PVC, vissable, courbable à chaud, de couleur noire, de 16 mm de diamètre nominal, pour climatisation fixe en surface. Résistance à la compression 1250 N, résistance à l'impact 2 joules, température de travail -5°C jusqu'à 60°C, avec degré de protection IP547 selon NF EN 60529, propriétés électriques: isolant, non propagateur de la flamme. Selon NF EN 61386-1, NF EN 61386-22 et NF EN 60423. Comprend les colliers, les éléments de fixation et les accessoires (courbes, manchons, tés, coudes et courbes flexibles). (matériau) | 10.000 | 87.70 | 877.00 |
| mt48hun715a | m | Câble de communication, de 2 paires, avec câble de mise à la terre. (matériau) | 1010.000 | 140.58 | 141985.80 |
| mo020 | h | Compagnon professionnel III/CP2 construction. (main-d'œuvre) | 103.263 | 268.63 | 27739.54 |
| mo113 | h | Ouvrier d'exécution I/OE1 construction. (main-d'œuvre) | 103.263 | 193.46 | 19977.26 |
| mo003 | h | Compagnon professionnel III/CP2 électricien. (main-d'œuvre) | 7.838 | 276.07 | 2163.84 |
| mo102 | h | Ouvrier professionnel II/OP électricien. (main-d'œuvre) | 5.487 | 200.43 | 1099.76 |
| mo040 | h | Compagnon professionnel III/CP2 jardinier. (main-d'œuvre) | 1.244 | 268.63 | 334.18 |
| mo086 | h | Ouvrier professionnel II/OP jardinier. (main-d'œuvre) | 0.871 | 200.80 | 174.90 |
| % | % | Frais de chantier des unités d'ouvrage | 2 % | 860884.91 | 17217.70 |
|  |  | Coûts directs |  |  | 878102.61 |
