# Cellule modulaire

- Propriété du fichier: CYPE INGENIEROS, S.A.
- Format: FIEBDC-3/2002
- Zone géographique: Maurice
- Devise: MUR
- Coûts indirects: 3.00 %
- Frais généraux: 13.00 %
- Bénéfice: 6.00 %
- TVA: 15.00 %

## X Réseaux divers

### XE Électricité

#### XEP Postes de transformation

**XEP020** U Cellule modulaire.
Cellule de protection avec disjoncteur, de 24 kV de tension assignée, 400 A de courant nominal, 480x845x1740 mm, avec isolation intégrale de SF6, constituée de corps métallique, jeu de barres de cuivre, inter-sectionneur tripolaire à 3 positions connecté/sectionné/mis à la terre. Comprend les accessoires nécessaires à une installation correcte.
Inclut: Montage, connexion et contrôle de son bon fonctionnement.
Critère pour le métré: Nombre d'unités prévues, selon documentation graphique du Projet.
Critère pour le mémoire: On mesurera le nombre d'unités réellement exécutées selon les spécifications du Projet.

| Code | U | Désignation | Quantité | Prix | Montant |
|---|---|---|---|---|---|
| mt35amt025a | U | Cellule de protection avec disjoncteur, de 24 kV de tension assignée, 400 A de courant nominal, 480x845x1740 mm, avec isolation intégrale de SF6, constituée de corps métallique, jeu de barres de cuivre, inter-sectionneur tripolaire à 3 positions connecté/sectionné/mis à la terre. (matériau) | 1.000 | 1053556.61 | 1053556.61 |
| mo003 | h | Compagnon professionnel III/CP2 électricien. (main-d'œuvre) | 2.488 | 276.07 | 686.86 |
| mo102 | h | Ouvrier professionnel II/OP électricien. (main-d'œuvre) | 2.488 | 200.43 | 498.67 |
| % | % | Frais de chantier des unités d'ouvrage | 2 % | 1054742.14 | 21094.84 |
|  |  | Coûts directs |  |  | 1075836.98 |
