# Câblage pour réseau souterrain d'éclairage public

- Propriété du fichier: CYPE INGENIEROS, S.A.
- Format: FIEBDC-3/2002
- Zone géographique: Maurice
- Devise: MUR
- Coûts indirects: 3.00 %
- Frais généraux: 13.00 %
- Bénéfice: 6.00 %
- TVA: 15.00 %

## X Réseaux divers

### XE Électricité

#### XES Lignes souterraines

**XES020** m Câblage pour réseau souterrain d'éclairage public.
Câblage pour réseau souterrain d'éclairage public, constitué de 4 câbles unipolaires RZ1-K (AS) réaction au feu classe Cca-s1b,d1,a1, avec conducteurs en cuivre de 6 mm² de section, sa tension assignée étant de 0,6/1 kV. Totalement monté, connecté et testé.
Inclut: Implantation. Pose du câblage. Connexion des câbles.
Critère pour le métré: Longueur mesurée selon documentation graphique du Projet.
Critère pour le mémoire: On mesurera la longueur réellement exécutée selon les spécifications du Projet.

| Code | U | Désignation | Quantité | Prix | Montant |
|---|---|---|---|---|---|
| mt35cun010e1 | m | Câble unipolaire RZ1-K (AS), sa tension assignée étant de 0,6/1 kV, réaction au feu classe Cca-s1b,d1,a1 selon FR EN 50575, avec conducteur de cuivre classe 5 (-K) de 6 mm² de section, avec isolation de polyéthylène réticulé (R) et gaine en composé thermoplastique à base de polyoléfine sans halogènes à faible émission de fumées et de gaz corrosifs (Z1). Selon CEI 60502-1. (matériau) | 4.000 | 111.90 | 447.60 |
| mt35www010 | U | Matériel auxiliaire pour installations électriques. (matériau) | 0.100 | 105.35 | 10.54 |
| mo003 | h | Compagnon professionnel III/CP2 électricien. (main-d'œuvre) | 0.050 | 276.07 | 13.80 |
| mo102 | h | Ouvrier professionnel II/OP électricien. (main-d'œuvre) | 0.050 | 200.43 | 10.02 |
| % | % | Frais de chantier des unités d'ouvrage | 2 % | 481.96 | 9.64 |
|  |  | Coûts directs |  |  | 491.60 |
