# Transplantation d'un palmier

- Propriété du fichier: CYPE Ingenieros S.A.
- Format: FIEBDC-3/2016
- Logiciel: Générateur de prix de la construction. CYPE Ingenieros, S.A.
- Date: 30/01/2025
- Zone géographique: Maurice
- Devise: MUR
- Coûts indirects: 3 %
- Frais généraux: 13 %
- Bénéfice: 6 %
- TVA: 15 %

## L Espaces verts

### LA Fourniture et plantation d'espèces

#### LAP Plantation et transplantation d'espèces

**LAP050** U Transplantation d'un palmier.
Transplantation d'un palmier de jusqu'à 3 m de hauteur, situé en entourage d'arbre, avec une pelleteuse.
Inclut: Taillage de racines. Élagage de branches. Transport au lieu de destination. Plantation. Coupe de racines.
Critère pour le métré: Nombre d'unités prévues, selon documentation graphique du Projet.
Critère pour le mémoire: On mesurera le nombre d'unités réellement transplantées selon les spécifications du Projet.

| Code | U | Désignation | Quantité | Prix | Montant |
|---|---|---|---|---|---|
| mq01ret020b | h | Rétro chargeuse sur pneus, de 70 kW. (matériel) | 1.65 | 1697.62 | 2801.073 |
| mq04cag010b | h | Camion grue jusqu'à 10 t de charge maximale. (matériel) | 0.22 | 2603.15 | 572.693 |
| mo040 | h | Compagnon professionnel III/CP2 jardinier. (main-d'œuvre) | 0.871 | 268.63 | 233.977 |
| mo115 | h | Ouvrier jardinier. (main-d'œuvre) | 3.732 | 193.46 | 721.993 |
| mo086 | h | Ouvrier professionnel II/OP jardinier. (main-d'œuvre) | 3.732 | 200.8 | 749.386 |
| % | % | Frais de chantier des unités d'ouvrage | 2 % | 5079.122 | 101.582 |
|  |  | Coûts directs |  |  | 5180.704 |
