# Fontaine canine

- Propriété du fichier: CYPE Ingenieros S.A.
- Format: FIEBDC-3/2016
- Logiciel: Générateur de prix de la construction. CYPE Ingenieros, S.A.
- Date: 30/01/2025
- Zone géographique: Maurice
- Devise: MUR
- Coûts indirects: 3 %
- Frais généraux: 13 %
- Bénéfice: 6 %
- TVA: 15 %

## M Mobilier urbain

### MC Aménagements canins

#### MCE Équipements divers

**MCE020** U Fontaine canine.
Fontaine canine en acier inoxydable AISI 304, avec récipient de 1 l de capacité et système de vidange manuelle à l'aide d'un bouchon avec manche, fixée à une surface support avec éléments d'ancrage.
Critère d'évaluation économique: Le prix ne comprend pas la surface support.
Inclut: Implantation. Montage. Suppression et nettoyage du matériau excédant.
Critère pour le métré: Nombre d'unités prévues, selon documentation graphique du Projet.
Critère pour le mémoire: On mesurera le nombre d'unités réellement exécutées selon les spécifications du Projet.

| Code | U | Désignation | Quantité | Prix | Montant |
|---|---|---|---|---|---|
| mt52moc080 | U | Fontaine canine en acier inoxydable AISI 304, avec récipient de 1 l de capacité et système de vidange manuelle à l'aide d'un bouchon avec manche, y compris vis et plaque d'ancrage pour fixer au revêtement de sol. (matériau) | 1 | 89694.68 | 89694.680 |
| mo041 | h | Compagnon professionnel III/CP2 VRD espaces publics. (main-d'œuvre) | 0.124 | 268.63 | 33.310 |
| mo087 | h | Ouvrier professionnel II/OP VRD espaces publics. (main-d'œuvre) | 0.124 | 200.8 | 24.899 |
| % | % | Frais de chantier des unités d'ouvrage | 2 % | 89752.889 | 1795.058 |
|  |  | Coûts directs |  |  | 91547.947 |
