# Poubelle canine

- Propriété du fichier: CYPE Ingenieros S.A.
- Format: FIEBDC-3/2016
- Logiciel: Générateur de prix de la construction. CYPE Ingenieros, S.A.
- Date: 30/01/2025
- Zone géographique: Maurice
- Devise: MUR
- Coûts indirects: 3 %
- Frais généraux: 13 %
- Bénéfice: 6 %
- TVA: 15 %

## M Mobilier urbain

### MC Aménagements canins

#### MCP Propreté canine

**MCP010** U Poubelle canine.
Poubelle pour ramassage spécifique d'excréments canins, de 90 cm de hauteur et 60 l de capacité, avec corps en tôle en acier galvanisé de 2 mm d'épaisseur, finition laquée et couvercle avec anse avec serrure de fixation, avec distributeur de deux rouleaux de sacs gants de capacité 100 unités chacun, fixée à une surface support avec éléments d'ancrage.
Critère d'évaluation économique: Le prix ne comprend pas la surface support.
Inclut: Implantation. Montage. Suppression et nettoyage du matériau excédant.
Critère pour le métré: Nombre d'unités prévues, selon documentation graphique du Projet.
Critère pour le mémoire: On mesurera le nombre d'unités réellement exécutées selon les spécifications du Projet.

| Code | U | Désignation | Quantité | Prix | Montant |
|---|---|---|---|---|---|
| mt52moc010a | U | Poubelle pour ramassage spécifique d'excréments canins, de 90 cm de hauteur et 60 l de capacité, avec corps en tôle en acier galvanisé de 2 mm d'épaisseur, finition laquée et couvercle avec anse avec serrure de fixation, avec distributeur de deux rouleaux de sacs gants de capacité 100 unités chacun, y compris texte et pictogramme indicatif de son utilisation, grille de ventilation et boulons d'ancrage. (matériau) | 1 | 90691.3 | 90691.300 |
| mt09reh330 | kg | Mortier de résine époxy avec sable de silice, à durcissement rapide, pour remplissage des ancrages. (matériau) | 0.2 | 304.7 | 60.940 |
| mo041 | h | Compagnon professionnel III/CP2 VRD espaces publics. (main-d'œuvre) | 0.348 | 268.63 | 93.483 |
| mo087 | h | Ouvrier professionnel II/OP VRD espaces publics. (main-d'œuvre) | 0.348 | 200.8 | 69.878 |
| % | % | Frais de chantier des unités d'ouvrage | 2 % | 90915.601 | 1818.312 |
|  |  | Coûts directs |  |  | 92733.913 |

Déchets:
- pose: mt09reh330 Mortier de résine époxy avec sable de silice, à durcissement rapide, pour remplissage des ancrages; facteur de déchet 0.042925

## Ressources

**mt52moc010a** U Poubelle pour ramassage spécifique d'excréments canins
Données techniques: Coût énergétique 428.717 MJ; Émission de CO2 46.695 kg
Déchets:
- emballage: re150101 Emballages en papier et en carton. (composant de déchet); quantité 3.736 kg; Code CED 15 01 01; Masse de l'élément 1 kg; Volume 0.001333 m3

**mt09reh330** kg Mortier de résine époxy avec sable de silice, à durcissement rapide, pour remplissage des ancrages
Données techniques: Coût énergétique 2.251 MJ; Émission de CO2 0.184 kg; Code CED 17 09 04; Masse de l'élément 1 kg; Volume 0.000667 m3
Déchets:
- emballage: re170203 Plastique. (composant de déchet); quantité 0.003 kg; Code CED 17 02 03; Masse de l'élément 1 kg; Volume 0.001667 m3
