# Jardinière en acier

- Propriété du fichier: CYPE Ingenieros S.A.
- Format: FIEBDC-3/2016
- Logiciel: Générateur de prix de la construction. CYPE Ingenieros, S.A.
- Date: 30/01/2025
- Zone géographique: Maurice
- Devise: MUR
- Coûts indirects: 3 %
- Frais généraux: 13 %
- Bénéfice: 6 %
- TVA: 15 %

## M Mobilier urbain

### MF Fleurissement

#### MFB Jardinières

**MFB060** U Jardinière en acier.
Jardinière prismatique en acier, de 140x70x60 cm et capacité 550 litres, avec impression époxy et peinture au polyester.
Inclut: Mise en place de la jardinière. Suppression et nettoyage du matériau excédant.
Critère pour le métré: Nombre d'unités prévues, selon documentation graphique du Projet.
Critère pour le mémoire: On mesurera le nombre d'unités réellement exécutées selon les spécifications du Projet.

| Code | U | Désignation | Quantité | Prix | Montant |
|---|---|---|---|---|---|
| mt52mug250cf | U | Jardinière prismatique en acier, de 140x70x60 cm et capacité 550 litres, avec impression époxy et peinture au polyester. (matériau) | 1 | 90387.32 | 90387.320 |
| mq04cag010a | h | Camion grue jusqu'à 6 t de charge maximale. (matériel) | 0.407 | 2298.68 | 935.563 |
| mo041 | h | Compagnon professionnel III/CP2 VRD espaces publics. (main-d'œuvre) | 0.46 | 268.63 | 123.570 |
| mo087 | h | Ouvrier professionnel II/OP VRD espaces publics. (main-d'œuvre) | 0.746 | 200.8 | 149.797 |
| % | % | Frais de chantier des unités d'ouvrage | 2 % | 91596.250 | 1831.925 |
|  |  | Coûts directs |  |  | 93428.175 |

## Ressources

**mt52mug250cf** U Jardinière prismatique en acier, de 140x70x60 cm et capacité 550 litres, avec impression époxy et peinture au polyester
Données techniques: Coût énergétique 4118.183 MJ; Émission de CO2 254.912 kg
Déchets:
- emballage: re150101 Emballages en papier et en carton. (composant de déchet); quantité 1.577 kg; Code CED 15 01 01; Masse de l'élément 1 kg; Volume 0.001333 m3
