# Panier de basket, antivandalisme

- Propriété du fichier: CYPE Ingenieros S.A.
- Format: FIEBDC-3/2016
- Logiciel: Générateur de prix de la construction. CYPE Ingenieros, S.A.
- Date: 30/01/2025
- Zone géographique: Maurice
- Devise: MUR
- Coûts indirects: 3 %
- Frais généraux: 13 %
- Bénéfice: 6 %
- TVA: 15 %

## M Mobilier urbain

### MQ Équipements sportifs

#### MQG Jeux sportifs

**MQG030** U Panier de basket, antivandalisme.
Panier fixe de basket, antivandalisme, de 3,95 m de hauteur constitué de: poteau en tube d'acier de 120 mm de diamètre et 4 mm d'épaisseur, avec coude courbe soudé, carré de tube rectangulaire de 50x30 cm et tirants en tube d'acier, le tout peint avec de la poudre de polyester, planche métallique type éventail, de 120x90 cm, arc renforcé en acier placé à une hauteur de 3,05 m et filet de câble en acier plastifié, pour utilisateurs de plus de 8 ans, encastré de 70 cm dans une base de béton BCN: CPJ-CEM II/A 32,5 - P - B 20 - 15/25 - E: 1 - NA - P 18-305.
Critère d'évaluation économique: Le prix comprend l'excavation.
Inclut: Implantation. Excavation avec des moyens manuels. Bétonnage de la base d'appui. Montage et fixation de l'équipement sportif. Contrôle de son bon fonctionnement.
Critère pour le métré: Nombre d'unités prévues, selon documentation graphique du Projet.
Critère pour le mémoire: On mesurera le nombre d'unités réellement exécutées selon les spécifications du Projet.

| Code | U | Désignation | Quantité | Prix | Montant |
|---|---|---|---|---|---|
| mt52dep240a | U | Panier fixe de basket, antivandalisme, de 3,95 m de hauteur constitué de: poteau en tube d'acier de 120 mm de diamètre et 4 mm d'épaisseur, avec coude courbe soudé, carré de tube rectangulaire de 50x30 cm et tirants en tube d'acier, le tout peint avec de la poudre de polyester, planche métallique type éventail, de 120x90 cm, arc renforcé en acier placé à une hauteur de 3,05 m et filet de câble en acier plastifié, pour utilisateurs de plus de 8 ans. (matériau) | 1 | 114609.88 | 114609.880 |
| mt10hmf040qaeg | m³ | Béton non armé prêt à l'emploi BCN: CPJ-CEM II/A 32,5 - P - B 20 - 15/25 - E: 1 - NA - P 18-305. (matériau) | 0.34 | 5585.93 | 1899.216 |
| mo041 | h | Compagnon professionnel III/CP2 VRD espaces publics. (main-d'œuvre) | 1.866 | 268.63 | 501.264 |
| mo087 | h | Ouvrier professionnel II/OP VRD espaces publics. (main-d'œuvre) | 2.488 | 200.8 | 499.590 |
| mo011 | h | Compagnon professionnel III/CP2 monteur. (main-d'œuvre) | 3.11 | 276.07 | 858.578 |
| mo080 | h | Ouvrier professionnel II/OP monteur. (main-d'œuvre) | 3.11 | 200.8 | 624.488 |
| % | % | Frais de chantier des unités d'ouvrage | 2 % | 118993.016 | 2379.860 |
|  |  | Coûts directs |  |  | 121372.876 |

Déchets:
- pose: mt10hmf040qaeg Béton non armé prêt à l'emploi BCN: CPJ-CEM II/A 32,5 - P - B 20 - 15/25 - E: 1 - NA - P 18-305; facteur de déchet 0.00140846

## Ressources

**mt52dep240a** U Panier fixe de basket
Données techniques: Coût énergétique 1378.262 MJ; Émission de CO2 74.645 kg
Déchets:
- emballage: re150101 Emballages en papier et en carton. (composant de déchet); quantité 3.818 kg; Code CED 15 01 01; Masse de l'élément 1 kg; Volume 0.001333 m3

**mt10hmf040qaeg** m³ Béton non armé prêt à l'emploi BCN: CPJ-CEM II/A 32,5 - P - B 20 - 15/25 - E: 1 - NA - P 18-305
Données techniques: Coût énergétique 1840.000 MJ; Émission de CO2 230.000 kg; Code CED 17 01 01; Masse de l'élément 2300 kg; Volume 1.533333 m3
