# Mât en aluminium

- Propriété du fichier: CYPE Ingenieros S.A.
- Format: FIEBDC-3/2016
- Logiciel: Générateur de prix de la construction. CYPE Ingenieros, S.A.
- Date: 30/01/2025
- Zone géographique: Maurice
- Devise: MUR
- Coûts indirects: 3 %
- Frais généraux: 13 %
- Bénéfice: 6 %
- TVA: 15 %

## M Mobilier urbain

### MR Mobilier de repos et d'agrément

#### MRM Mâts

**MRM010** U Mât en aluminium.
Mât conique en aluminium, standard, de 6 m de longueur et de 6 cm de diamètre supérieur et 11,4 cm de diamètre inférieur, laqué de couleur blanche, fixé sur une base de béton BCN: CPJ-CEM II/A 32,5 - P - B 20 - 15/25 - E: 1 - NA - P 18-305 avec base encastrable, en aluminium.
Inclut: Implantation. Excavation. Bétonnage de la base d'appui. Montage et fixation.
Critère pour le métré: Nombre d'unités prévues, selon documentation graphique du Projet.
Critère pour le mémoire: On mesurera le nombre d'unités réellement exécutées selon les spécifications du Projet.

| Code | U | Désignation | Quantité | Prix | Montant |
|---|---|---|---|---|---|
| mt52mas010aa | U | Mât conique en aluminium, standard, de 6 m de longueur et de 6 cm de diamètre supérieur et 11,4 cm de diamètre inférieur, laqué de couleur blanche, équipé avec pommeau en plastique, drisse extérieure et butoir externe de rétention de drisse. (matériau) | 1 | 28324.59 | 28324.590 |
| mt52mas020a | U | Base encastrable, en aluminium, pour fixation de mât en aluminium de 6 m de longueur, y compris couvercle. (matériau) | 1 | 3770.17 | 3770.170 |
| mt10hmf040qaeg | m³ | Béton non armé prêt à l'emploi BCN: CPJ-CEM II/A 32,5 - P - B 20 - 15/25 - E: 1 - NA - P 18-305. (matériau) | 0.25 | 5585.93 | 1396.483 |
| mo041 | h | Compagnon professionnel III/CP2 VRD espaces publics. (main-d'œuvre) | 1.244 | 268.63 | 334.176 |
| mo087 | h | Ouvrier professionnel II/OP VRD espaces publics. (main-d'œuvre) | 1.244 | 200.8 | 249.795 |
| % | % | Frais de chantier des unités d'ouvrage | 2 % | 34075.214 | 681.504 |
|  |  | Coûts directs |  |  | 34756.718 |

Déchets:
- pose: mt10hmf040qaeg Béton non armé prêt à l'emploi BCN: CPJ-CEM II/A 32,5 - P - B 20 - 15/25 - E: 1 - NA - P 18-305; facteur de déchet 0.00140846

## Ressources

**mt52mas010aa** U Mât conique en aluminium
Données techniques: Coût énergétique 1535.218 MJ; Émission de CO2 111.048 kg
Déchets:
- emballage: re150101 Emballages en papier et en carton. (composant de déchet); quantité 1.515 kg; Code CED 15 01 01; Masse de l'élément 1 kg; Volume 0.001333 m3

**mt10hmf040qaeg** m³ Béton non armé prêt à l'emploi BCN: CPJ-CEM II/A 32,5 - P - B 20 - 15/25 - E: 1 - NA - P 18-305
Données techniques: Coût énergétique 1840.000 MJ; Émission de CO2 230.000 kg; Code CED 17 01 01; Masse de l'élément 2300 kg; Volume 1.533333 m3
