# Bordure de rondins en bois

- Propriété du fichier: CYPE Ingenieros S.A.
- Format: FIEBDC-3/2016
- Logiciel: Générateur de prix de la construction. CYPE Ingenieros, S.A.
- Date: 30/01/2025
- Zone géographique: Maurice
- Devise: MUR
- Coûts indirects: 3 %
- Frais généraux: 13 %
- Bénéfice: 6 %
- TVA: 15 %

## V Voiries

### VB Bordures et rigoles

#### VBB Bois

**VBB050** m Bordure de rondins en bois.
Réalisation d'une bordure ou d'une limite de revêtement avec des rondins faits au tour, en bois de pin, de 8 cm de diamètre, placés horizontalement sur le terrain. Comprend l'implantation, l'excavation manuelle du terrain, la sélection et la coupe des rondins, le remblayage et le compactage du terrain contigu au bord déjà placé et la suppression et le nettoyage du matériau excédant.
Inclut: Implantation. Excavation et préparation du terrain. Présentation, aplomb et nivellement. Remplissage de la tranchée et compactage du terrain. Suppression et nettoyage du matériau excédant.
Critère pour le métré: Longueur mesurée selon documentation graphique du Projet.
Critère pour le mémoire: On mesurera la longueur réellement exécutée selon les spécifications du Projet.

| Code | U | Désignation | Quantité | Prix | Montant |
|---|---|---|---|---|---|
| mt18bma030a | U | Rondin fait au tour en bois de pin traité en autoclave avec des sels hydrosolubles, avec classe d'emploi 4 selon NF EN 335, de 8 cm de diamètre et 2 m de longueur. (matériau) | 0.6 | 380.84 | 228.504 |
| mo087 | h | Ouvrier professionnel II/OP VRD espaces publics. (main-d'œuvre) | 0.373 | 200.8 | 74.898 |
| % | % | Frais de chantier des unités d'ouvrage | 2 % | 303.402 | 6.068 |
|  |  | Coûts directs |  |  | 309.470 |

Déchets:
- pose: mt18bma030a; facteur de déchet 0.014

## Ressources

**mt18bma030a** U Rondin fait au tour en bois de pin traité en autoclave avec des sels hydrosolubles
Données techniques: Coût énergétique 348.750 MJ; Émission de CO2 -10.010 kg; Code CED 17 02 01; Masse de l'élément 5.5 kg; Volume 0.005 m3
Déchets:
- emballage: re170203 Plastique. (composant de déchet); quantité 0.08 kg; Code CED 17 02 03; Masse de l'élément 1 kg; Volume 0.001667 m3
