# Pavage en béton

- Propriété du fichier: CYPE Ingenieros S.A.
- Format: FIEBDC-3/2016
- Logiciel: Générateur de prix de la construction. CYPE Ingenieros, S.A.
- Date: 30/01/2025
- Zone géographique: Maurice
- Devise: MUR
- Coûts indirects: 3 %
- Frais généraux: 13 %
- Bénéfice: 6 %
- TVA: 15 %

## V Voiries

### VP Revêtement de sols extérieurs

#### VPA Pavés et dalles

**VPA020** m² Pavage en béton.
Pavage en béton, en extérieur, réalisé sur une chaussée avec trafic de catégorie C4 (zones piétonnes, rues résidentielles) et catégorie de la plateforme E1 (5 <= CBR < 10), composée de base souple de grave naturelle, de 20 cm d'épaisseur, avec extension et compactage au 100% du Proctor Modifié, par mise en place de souple, avec un degré de complexité de l'appareillage bas, pavés bicouche en béton, dont les caractéristiques techniques remplissent la NF EN 1338, format rectangulaire, 200x100x60 mm, finition superficielle lisse, couleur grise, sur une couche de sable de granulométrie comprise entre 0,5 et 5 mm, laissant entre eux un joint de séparation entre 2 et 3 mm, pour son jointoiement postérieur avec sable naturel, fin et sec, de 2 mm de taille maximale; et vibration du pavage avec une plaque vibrante à guidage manuel.
Inclut: Implantation des guides et des niveaux. Découpe des pièces. Préparation de la plateforme. Extension et compactage de la base. Réalisation de la rencontre avec les bords de confinement. Extension et nivellement de la couche de sable. Mise en place des pavés. Remplissage des joints avec du sable et vibrage du pavage. Nettoyage.
Critère pour le métré: Surface mesurée en projection horizontale, selon documentation graphique du Projet. Les découpes n'ont pas été prises en compte en tant que coefficient d'influence pour augmenter la mesure chaque fois qu'a été considéré, dans la décomposition, le pourcentage général de casses.
Critère pour le mémoire: On mesurera, en projection horizontale, la surface réellement exécutée selon les spécifications du Projet.

| Code | U | Désignation | Quantité | Prix | Montant |
|---|---|---|---|---|---|
| mt01zah010a | t | Grave naturelle calcaire. (matériau) | 0.23 | 536.18 | 123.321 |
| mt01arp021c | m³ | Sable de granulométrie comprise entre 0,5 et 5 mm, ne contenant pas plus de 3% de matière organique et d'argile. Ce qui est spécifié dans NF P 18-576 concernant la friabilité et dans NF EN 1097-2 concernant la résistance à la fragmentation du sable sera pris en compte. (matériau) | 0.055 | 1286.82 | 70.775 |
| mt18aph010a | U | Pavé bicouche en béton, format rectangulaire, 200x100x60 mm, finition superficielle lisse, couleur grise, dont les caractéristiques techniques remplissent la NF EN 1338 et une série de propriétés prédéterminées: coefficient d'absorption d'eau <= 6%; résistance à la rupture (splitting test) >= 3,6 MPa; charge de rupture >= 250 N/mm de la longueur de rupture; résistance à l'usure par abrasion <= 23 mm et résistance au glissement (indice USRV) > 60. (matériau) | 52.5 | 11.75 | 616.875 |
| mt01arp020a | kg | Sable naturel, fin et sec, de 2 mm de taille maximale, exempt de sels nuisibles, présenté en sacs. (matériau) | 1 | 18.77 | 18.770 |
| mq01mot010a | h | Motoniveleuse de 141 kW. (matériel) | 0.008 | 3150.74 | 25.206 |
| mq02rov010i | h | Compacteur monocylindrique vibrant autopropulsé, de 129 kW, de 16,2 t, largeur de travail 213,4 cm. (matériel) | 0.013 | 2896 | 37.648 |
| mq02cia020j | h | Camion citerne, de 8 m³ de capacité. (matériel) | 0.006 | 4934.87 | 29.609 |
| mq02rod010a | h | Plaque vibrante à guidage manuel, de 170 kg, largeur de travail 50 cm, réversible. (matériel) | 0.33 | 197.56 | 65.195 |
| mo041 | h | Compagnon professionnel III/CP2 VRD espaces publics. (main-d'œuvre) | 0.311 | 268.63 | 83.544 |
| mo087 | h | Ouvrier professionnel II/OP VRD espaces publics. (main-d'œuvre) | 0.336 | 200.8 | 67.469 |
| % | % | Frais de chantier des unités d'ouvrage | 2 % | 1138.412 | 22.768 |
|  |  | Coûts directs |  |  | 1161.180 |

Déchets:
- pose: mt01zah010a Grave naturelle calcaire; facteur de déchet 0.00729141
- pose: mt01arp021c; facteur de déchet 0.003
- pose: mt18aph010a; facteur de déchet 0.0315
- pose: mt01arp020a Sable naturel, fin et sec, de 2 mm de taille maximale, exempt de sels nuisibles, présenté en sacs; facteur de déchet 0.003

## Ressources

**mt01zah010a** t Grave naturelle calcaire
Données techniques: Coût énergétique 127.000 MJ; Émission de CO2 7.000 kg; Code CED 01 04 08; Masse de l'élément 1000 kg; Volume 0.666667 m3

**mt01arp021c** m³ Sable de granulométrie comprise entre 0,5 et 5 mm
Données techniques: Coût énergétique 146.250 MJ; Émission de CO2 7.800 kg; Code CED 01 04 09; Masse de l'élément 1950 kg; Volume 1.21875 m3

**mt18aph010a** U Pavé bicouche en béton
Données techniques: Coût énergétique 0.504 MJ; Émission de CO2 0.403 kg; Code CED 17 01 01; Masse de l'élément 2.6 kg; Volume 0.001733 m3
Déchets:
- emballage: re170201 Bois. (composant de déchet); quantité 0.001 kg; Code CED 17 02 01; Masse de l'élément 1 kg; Volume 0.000909 m3
- emballage: re170203 Plastique. (composant de déchet); quantité 0.003 kg; Code CED 17 02 03; Masse de l'élément 1 kg; Volume 0.001667 m3

**mt01arp020a** kg Sable naturel, fin et sec, de 2 mm de taille maximale, exempt de sels nuisibles, présenté en sacs
Données techniques: Coût énergétique 0.075 MJ; Émission de CO2 0.004 kg; Code CED 01 04 09; Masse de l'élément 1 kg; Volume 0.000625 m3
