# Collecteur enterré en béton massif

- Propriété du fichier: CYPE Ingenieros S.A.
- Format: FIEBDC-3/2016
- Logiciel: Générateur de prix de la construction. CYPE Ingenieros, S.A.
- Date: 30/01/2025
- Zone géographique: Maurice
- Devise: MUR
- Coûts indirects: 3 %
- Frais généraux: 13 %
- Bénéfice: 6 %
- TVA: 15 %

## X Réseaux divers

### XA Évacuation de l'eau

#### XAC Collecteurs

**XAC010** m Collecteur enterré en béton massif.
Collecteur enterré, constitué de tube en béton massif, fabriqué par compression radiale, classe N (Normale), charge de rupture 90 kN/m², de 300 mm de diamètre nominal (intérieur), assemblage par emboîtement avec joint élastique, avec une pente minimale de 2,00%, pour conduite d'assainissement sans pression, placé sur lit de sable de 10 cm d'épaisseur, dûment compacté et nivelé avec une pilonneuse vibrante à guidage manuel, remblai latéral compacté et remblai postérieur avec le même sable jusqu'à 30 cm au-dessus de la génératrice supérieure. Comprend, les joints en caoutchouc, le lubrifiant pour montage, les accessoires et les pièces spéciales.
Critère d'évaluation économique: Le prix comprend les équipements, la machinerie et les matériels nécessaires pour le déplacement et la disposition des éléments sur chantier, mais il ne comprend ni l'excavation ni le remblai proprement dit.
Inclut: Implantation du parcours du collecteur. Présentation à sec des tubes. Déversement du sable dans le fond de la tranchée. Exécution des niches dans la base d'appui pour hébergement des collerettes. Descente et mise en place des tubes dans le fond de la tranchée. Montage, connexion et contrôle de son bon fonctionnement. Exécution du remblai enveloppe.
Critère pour le métré: Longueur mesurée en projection horizontale, entre entre les faces intérieures des coffrets ou des autres éléments de liaison, selon documentation graphique du Projet.
Critère pour le mémoire: On mesurera, en projection horizontale, la longueur réellement exécutée selon les spécifications du Projet, entre les faces intérieures des coffres ou des autres éléments de liaison, y compris les tronçons occupés par des pièces spéciales.

| Code | U | Désignation | Quantité | Prix | Montant |
|---|---|---|---|---|---|
| mt46thb010a | m | Tube en béton massif, fabriqué par compression radiale, classe N (Normale), charge de rupture 90 kN/m², de 300 mm de diamètre nominal (intérieur), assemblage par emboîtement avec joint élastique, en tronçons de 420 mm de diamètre extérieur, 60 mm d'épaisseur, 2400 mm de longueur utile, 2500 mm de longueur totale, collerette de 520 mm de diamètre extérieur et 420 kg de poids, avec joint en caoutchouc EPDM, de glissement et compression, type harpon, selon NF EN 1916. (matériau) | 1.05 | 761.39 | 799.460 |
| mt46thb110a | kg | Lubrifiant pour assemblage avec joint élastique, dans un collecteur enterré d'assainissement sans pression. (matériau) | 0.013 | 200.24 | 2.603 |
| mt01ara010a | m³ | Sable avec granulométrie de 0 à 5 mm de diamètre, propre. (matériau) | 0.419 | 766.73 | 321.260 |
| mq04cag010b | h | Camion grue jusqu'à 10 t de charge maximale. (matériel) | 0.114 | 2603.15 | 296.759 |
| mq01ret020b | h | Rétro chargeuse sur pneus, de 70 kW. (matériel) | 0.054 | 1697.62 | 91.671 |
| mq02rop020 | h | Pilonneuse vibrante à guidage manuel, de 80 kg, avec plaque de 30x30 cm. (matériel) | 0.346 | 162.7 | 56.294 |
| mo041 | h | Compagnon professionnel III/CP2 VRD espaces publics. (main-d'œuvre) | 0.318 | 268.63 | 85.424 |
| mo087 | h | Ouvrier professionnel II/OP VRD espaces publics. (main-d'œuvre) | 0.313 | 200.8 | 62.850 |
| % | % | Frais de chantier des unités d'ouvrage | 2 % | 1716.321 | 34.326 |
|  |  | Coûts directs |  |  | 1750.647 |

Déchets:
- pose: mt46thb010a; facteur de déchet 0.0248
- pose: mt01ara010a Sable avec granulométrie de 0 à 5 mm de diamètre, propre; facteur de déchet 0.003

## Ressources

**mt46thb010a** m Tube en béton massif
Données techniques: Coût énergétique 173.250 MJ; Émission de CO2 22.750 kg; Code CED 17 01 01; Masse de l'élément 175 kg; Volume 0.116667 m3

**mt01ara010a** m³ Sable avec granulométrie de 0 à 5 mm de diamètre, propre
Données techniques: Coût énergétique 146.250 MJ; Émission de CO2 7.800 kg; Code CED 01 04 09; Masse de l'élément 1950 kg; Volume 1.21875 m3
