# Canalisation souterraine de télécommunications, avec gaine triple

- Propriété du fichier: CYPE Ingenieros S.A.
- Format: FIEBDC-3/2016
- Logiciel: Générateur de prix de la construction. CYPE Ingenieros, S.A.
- Date: 30/01/2025
- Zone géographique: Maurice
- Devise: MUR
- Coûts indirects: 3 %
- Frais généraux: 13 %
- Bénéfice: 6 %
- TVA: 15 %

## X Réseaux divers

### XT Télécommunications

#### XTC Canalisations

**XTC020** m Canalisation souterraine de télécommunications, avec gaine triple.
Canalisation souterraine de télécommunications avec tube triple en polyéthylène haute densité (PEHD/HDPE), de 3x40 mm de diamètre et 3 mm d'épaisseur, constitué de trois tubes identiques, unis entre eux via une membrane et disposés parallèlement à un même plan, réalisée dans une tranchée, avec la gaine enrobée dans un prisme en béton massif BCN: CPJ-CEM II/A 32,5 - TP - B 20 - 15/25 - E: 1 - NA - P 18-305 avec 6 cm de recouvrement supérieur et inférieur et 5,5 cm de recouvrement latéral. sans inclure l'excavation ni le remblai postérieur de la tranchée. Comprend coulage et compactage du béton pour la réalisation du prisme en béton massif et fil guide. Totalement montée.
Inclut: Implantation et tracé de la tranchée. Modelage des fonds et des côtés à la main, avec extraction des terres. Mise en place du fil guide. Mise en place de la gaine. Coulage et compactage du béton pour la réalisation du prisme.
Critère pour le métré: Longueur mesurée en projection horizontale, selon documentation graphique du Projet.
Critère pour le mémoire: On mesurera, en projection horizontale, la longueur réellement exécutée selon les spécifications du Projet.

| Code | U | Désignation | Quantité | Prix | Montant |
|---|---|---|---|---|---|
| mt35tpe020a | m | Tube triple en polyéthylène haute densité (PEHD/HDPE), de 3x40 mm de diamètre et 3 mm d'épaisseur, constitué de trois tubes identiques, unis entre eux via une membrane et disposés parallèlement à un même plan. Fourniture: en rouleaux de 500 m de longueur. (matériau) | 1.05 | 470.92 | 494.466 |
| mt40iva030 | m | Fil guide de polypropylène de 3 mm de diamètre. (matériau) | 3.45 | 12.11 | 41.780 |
| mt10hmf040qaed | m³ | Béton non armé prêt à l'emploi BCN: CPJ-CEM II/A 32,5 - TP - B 20 - 15/25 - E: 1 - NA - P 18-305. (matériau) | 0.036 | 5863.49 | 211.086 |
| mo020 | h | Compagnon professionnel III/CP2 construction. (main-d'œuvre) | 0.373 | 268.63 | 100.199 |
| mo113 | h | Ouvrier d'exécution I/OE1 construction. (main-d'œuvre) | 0.373 | 193.46 | 72.161 |
| % | % | Frais de chantier des unités d'ouvrage | 2 % | 919.692 | 18.394 |
|  |  | Coûts directs |  |  | 938.086 |

Déchets:
- pose: mt35tpe020a; facteur de déchet 0.0415815
- pose: mt40iva030 Fil guide de polypropylène de 3 mm de diamètre; facteur de déchet 0.0165625
- pose: mt10hmf040qaed Béton non armé prêt à l'emploi BCN: CPJ-CEM II/A 32,5 - TP - B 20 - 15/25 - E: 1 - NA - P 18-305; facteur de déchet 0.00136977

## Ressources

**mt35tpe020a** m Tube triple en polyéthylène haute densité (PEHD/HDPE)
Données techniques: Coût énergétique 116.511 MJ; Émission de CO2 3.861 kg; Code CED 17 02 03; Masse de l'élément 0.81 kg; Volume 0.00135 m3
Déchets:
- emballage: re170201 Bois. (composant de déchet); quantité 0.041 kg; Code CED 17 02 01; Masse de l'élément 1 kg; Volume 0.000909 m3

**mt40iva030** m Fil guide de polypropylène de 3 mm de diamètre
Données techniques: Coût énergétique 0.630 MJ; Émission de CO2 0.074 kg; Code CED 17 04 11; Masse de l'élément 0.0064 kg; Volume 0.000004 m3
Déchets:
- emballage: re150101 Emballages en papier et en carton. (composant de déchet); quantité 0.065 kg; Code CED 15 01 01; Masse de l'élément 1 kg; Volume 0.001333 m3

**mt10hmf040qaed** m³ Béton non armé prêt à l'emploi BCN: CPJ-CEM II/A 32,5 - TP - B 20 - 15/25 - E: 1 - NA - P 18-305
Données techniques: Coût énergétique 1840.000 MJ; Émission de CO2 230.000 kg; Code CED 17 01 01; Masse de l'élément 2300 kg; Volume 1.533333 m3
