# Conduit de laine minérale

- Propriété du fichier: CYPE INGENIEROS, S.A.
- Format: FIEBDC-3/2002
- Zone géographique: Maurice
- Devise: MUR
- Coûts indirects: 3.00 %
- Frais généraux: 13.00 %
- Bénéfice: 6.00 %
- TVA: 15.00 %

## T Équipements techniques

### TV Climatisation et ventilation

#### TVA Distribution d'air

**TVA160** m² Conduit de laine minérale.
Conduit rectangulaire pour la distribution de l'air climatisé formé par panneau rigide à haute densité de laine de verre Climaver Plus R "ISOVER", selon NF EN 14303, de 25 mm d'épaisseur, revêtu des deux faces par aluminium (extérieur: aluminium + maille en fibre de verre + kraft; intérieur: aluminium + kraft), avec le bord mâle bordé par le complexe intérieur du conduit, résistance thermique 0,78 m²K/W, conductivité thermique 0,032 W/(mK). Comprend les coudes, les dérivations, scellement des liaisons avec colle Climaver, les piquages, les supports métalliques galvanisés, les éléments de fixation, scellement des tronçons avec ruban Climaver en aluminium, les accessoires de montage et les pièces spéciales.
Inclut: Implantation du parcours des conduits. Marquage et ancrage postérieur des supports des conduites. Montage et fixation des conduits. Scellement des liaisons. Contrôle de son bon fonctionnement. Nettoyage final.
Critère pour le métré: Surface projetée, selon documentation graphique du Projet, calculée comme produit du périmètre extérieur par la longueur du tronçon, mesurée entre les axes des éléments ou des points à connecter, sans décompter les pièces spéciales.
Critère pour le mémoire: On mesurera la surface réellement exécutée selon les spécifications du Projet.

| Code | U | Désignation | Quantité | Prix | Montant |
|---|---|---|---|---|---|
| mt42coi010aa | m² | Panneau rigide à haute densité de laine de verre Climaver Plus R "ISOVER", selon NF EN 14303, de 25 mm d'épaisseur, revêtu des deux faces par aluminium (extérieur: aluminium + maille en fibre de verre + kraft; intérieur: aluminium + kraft), avec le bord mâle bordé par le complexe intérieur du conduit, pour la formation de conduits autoportants pour la distribution d'air en climatisation, résistance thermique 0,78 m²K/W, conductivité thermique 0,032 W/(mK), Euroclasse B-s1, d0 de réaction au feu selon NF EN 13501-1, avec code de désignation MW-EN 14303-T5-MV1. (matériau) | 1.150 | 1076.51 | 1237.99 |
| mt42coi020a | m | Ruban "Climaver" d'aluminium de 50 microns d'épaisseur et 63 mm de largeur, avec adhésif à base de résines acryliques, pour le scellement des liaisons de conduits de laine de verre "Climaver". (matériau) | 1.500 | 22.78 | 34.17 |
| mt42coi030 | kg | Adhésif vinylique en dispersion aqueuse, Cola Climaver "ISOVER", pour assemblage des conduits en laine de verre. (matériau) | 0.010 | 789.44 | 7.89 |
| mt42con025 | U | Support métallique en acier galvanisé pour fixation au plancher de conduit rectangulaire de laine minérale pour la distribution d'air en climatisation. (matériau) | 0.500 | 296.83 | 148.42 |
| mt42www011 | U | Répercussion, par m², de matériel auxiliaire pour fixation et confection de canalisations d'air dans les installations de climatisation. (matériau) | 0.100 | 926.71 | 92.67 |
| mo012 | h | Compagnon professionnel III/CP2 monteur de conduits de fibres minérales. (main-d'œuvre) | 0.428 | 276.07 | 118.16 |
| mo083 | h | Ouvrier professionnel II/OP monteur de conduits de fibres minérales. (main-d'œuvre) | 0.428 | 200.80 | 85.94 |
| % | % | Frais de chantier des unités d'ouvrage | 2 % | 1725.24 | 34.50 |
|  |  | Coûts directs |  |  | 1759.74 |
