# Manchon pour gaine souple

- Propriété du fichier: CYPE Ingenieros S.A.
- Format: FIEBDC-3/2016
- Logiciel: Générateur de prix de la construction. CYPE Ingenieros, S.A.
- Date: 29/01/2025
- Zone géographique: Maurice
- Devise: MUR
- Coûts indirects: 3 %
- Frais généraux: 13 %
- Bénéfice: 6 %
- TVA: 15 %

## T Équipements techniques

### TV Climatisation et ventilation

#### TVA Distribution d'air

**TVA190** U Manchon pour gaine souple.
Manchon en tôle galvanisée Manguito Corona "ISOVER", de 102 mm de diamètre, pour la fixation de gaine souple de la gamme Flexiver aux conduits de climatisation de la gamme Climaver. Comprend le ruban d'aluminium et les éléments de fixation.
Inclut: Mise en place et fixation des pièces spéciales au réseau de conduits.
Critère pour le métré: Nombre d'unités prévues, selon documentation graphique du Projet.
Critère pour le mémoire: On mesurera le nombre d'unités réellement exécutées selon les spécifications du Projet.

| Code | U | Désignation | Quantité | Prix | Montant |
|---|---|---|---|---|---|
| mt42coi135h | U | Manchon en tôle galvanisée Manguito Corona "ISOVER", de 102 mm de diamètre, pour la fixation de gaine souple de la gamme Flexiver aux conduits de climatisation de la gamme Climaver. (matériau) | 1.05 | 299.61 | 314.591 |
| mt42con020 | m | Ruban autoadhésif en aluminium, de 50 microns d'épaisseur et 65 mm de largeur, à base de résines acryliques, pour le scellement et la fixation de l'isolation. (matériau) | 0.352 | 13.24 | 4.660 |
| mt42con135 | U | Bride et support pour fixation de gaines souples pour conduite d'air dans des installations de climatisation. (matériau) | 0.7 | 104.52 | 73.164 |
| mo005 | h | Compagnon professionnel III/CP2 installateur de climatisation. (main-d'œuvre) | 0.122 | 276.07 | 33.681 |
| mo104 | h | Ouvrier professionnel II/OP installateur de climatisation. (main-d'œuvre) | 0.122 | 200.43 | 24.452 |
| % | % | Frais de chantier des unités d'ouvrage | 2 % | 450.548 | 9.011 |
|  |  | Coûts directs |  |  | 459.559 |

Déchets:
- pose: mt42con020; facteur de déchet 0.048

## Ressources

**mt42con020** m Ruban autoadhésif en aluminium
Données techniques: Coût énergétique 3.059 MJ; Émission de CO2 0.214 kg; Code CED 17 04 02; Masse de l'élément 0.023 kg; Volume 0.000015 m3
Déchets:
- emballage: re170203 Plastique. (composant de déchet); quantité 0.005 kg; Code CED 17 02 03; Masse de l'élément 1 kg; Volume 0.001667 m3
