# Imperméabilisation d'une tuyauterie ou d'un collecteur en béton, avec peinture époxy

- Propriété du fichier: CYPE Ingenieros S.A.
- Format: FIEBDC-3/2016
- Logiciel: Générateur de prix de la construction. CYPE Ingenieros, S.A.
- Date: 29/01/2025
- Zone géographique: Maurice
- Devise: MUR
- Coûts indirects: 3 %
- Frais généraux: 13 %
- Bénéfice: 6 %
- TVA: 15 %

## B Aménagements extérieurs

### BE Imperméabilisation

#### BEB Berges

**BEB040** m² Imperméabilisation d'une tuyauterie ou d'un collecteur en béton, avec peinture époxy.
Imperméabilisation d'une tuyauterie ou d'un collecteur en béton, via l'application d'une couche de fond de peinture imperméabilisante bicomposant, MasterSeal M 452 "MBCC de Sika", à base de résine époxy et bitume, diluée avec 25% d'eau, et d'une couche de finition avec le même produit non dilué, (rendement: 0,25 kg/m² par couche).
Inclut: Nettoyage général de la surface support. Préparation du mélange. Application de la couche de fond. Application de la couche de finition.
Critère pour le métré: Surface mesurée selon documentation graphique du Projet.
Critère pour le mémoire: On mesurera la surface réellement exécutée selon les spécifications du Projet.

| Code | U | Désignation | Quantité | Prix | Montant |
|---|---|---|---|---|---|
| mt27upx200d | kg | Peinture imperméabilisante bicomposant, MasterSeal M 452 "MBCC de Sika", à base de résine époxy et bitume, selon NF EN 1504-2, à appliquer à la brosse, au rouleau ou au pistolet. (matériau) | 0.5 | 449.18 | 224.590 |
| mo032 | h | Compagnon professionnel III/CP2 poseur de produits imperméabilisants. (main-d'œuvre) | 0.187 | 268.63 | 50.234 |
| mo070 | h | Ouvrier professionnel II/OP poseur de produits imperméabilisants. (main-d'œuvre) | 0.187 | 200.8 | 37.550 |
| % | % | Frais de chantier des unités d'ouvrage | 2 % | 312.374 | 6.247 |
|  |  | Coûts directs |  |  | 318.621 |

Déchets:
- pose: mt27upx200d; facteur de déchet 0.0275

## Ressources

**mt27upx200d** kg Peinture imperméabilisante bicomposant
Données techniques: Coût énergétique 31.490 MJ; Émission de CO2 1.556 kg; Code CED 08 01 11; Masse de l'élément 1 kg; Volume 0.001111 m3
Déchets:
- emballage: re170203 Plastique. (composant de déchet); quantité 0.045 kg; Code CED 17 02 03; Masse de l'élément 1 kg; Volume 0.001667 m3
