# Scellement d'un joint dans un revêtement de sol continu en béton, avec du mastic

- Propriété du fichier: CYPE Ingenieros S.A.
- Format: FIEBDC-3/2016
- Logiciel: Générateur de prix de la construction. CYPE Ingenieros, S.A.
- Date: 29/01/2025
- Zone géographique: Maurice
- Devise: MUR
- Coûts indirects: 3 %
- Frais généraux: 13 %
- Bénéfice: 6 %
- TVA: 15 %

## V Voiries

### VP Revêtement de sols extérieurs

#### VPB Béton

**VPB060** m Scellement d'un joint dans un revêtement de sol continu en béton, avec du mastic.
Scellement d'un joint de 10 mm de largeur et 20 mm de profondeur dans un revêtement de sol continu en béton, via la mise en place de cordon en polyéthylène expansé à cellules fermées, de section circulaire de 6 mm de diamètre, MasterSeal 920 "MBCC de Sika" comme obturateur de fond; application au pinceau d'impression monocomposante à base de polyuréthane, MasterSeal P 147 "MBCC de Sika", incolore dans les bords du joint; et application postérieure avec un pistolet manuel ou pneumatique, de mastic élastomère monocomposant à base de polyuréthane, MasterSeal NP 474 "MBCC de Sika", de couleur blanche, comme matériau de scellement. Comprend le ruban adhésif de masquage pour la protection des bords du joint.
Inclut: Nettoyage et préparation de l'intérieur de l'élargissement du joint. Mise en place du cordon pour le remplissage du fond. Application de la couche d'apprêt. Application du matériau de scellement.
Critère pour le métré: Longueur mesurée selon documentation graphique du Projet.
Critère pour le mémoire: On mesurera la longueur réellement exécutée selon les spécifications du Projet.

| Code | U | Désignation | Quantité | Prix | Montant |
|---|---|---|---|---|---|
| mt27wav020b | m | Ruban adhésif de masquage, de 50 mm de largeur. (matériau) | 2 | 14.24 | 28.480 |
| mt15bas010A | m | Cordon en polyéthylène expansé à cellules fermées, de section circulaire de 15 mm de diamètre, MasterSeal 920 "MBCC de Sika", pour le remplissage de fond de joint. (matériau) | 1.05 | 5.69 | 5.975 |
| mt15bas020d | l | Impression monocomposante à base de polyuréthane, MasterSeal P 147 "MBCC de Sika", incolore, pour améliorer la cohésion des bords du joint à sceller et augmenter l'adhérence avec du mastic scellant. (matériau) | 0.01 | 1445.8 | 14.458 |
| mt15bas030m | U | Cartouche de mastic élastomère monocomposant à base de polyuréthane, MasterSeal NP 474 "MBCC de Sika", de couleur blanche, de 600 ml, type F-25 HM selon NF EN ISO 11600, à haute adhérence et à durcissement rapide, avec des propriétés élastiques élevées, résistance aux intempéries, au vieillissement et aux rayons UV, apte pour être en contact avec eau potable, dureté Shore A approchée de 35 et allongement en rupture > 600%, selon NF EN ISO 11600. (matériau) | 0.167 | 468.41 | 78.224 |
| mo020 | h | Compagnon professionnel III/CP2 construction. (main-d'œuvre) | 0.257 | 268.63 | 69.038 |
| % | % | Frais de chantier des unités d'ouvrage | 2 % | 196.175 | 3.924 |
|  |  | Coûts directs |  |  | 200.099 |

Déchets:
- pose: mt27wav020b Ruban adhésif de masquage, de 50 mm de largeur; facteur de déchet 0.0440299
- pose: mt15bas010A; facteur de déchet 0.044
- pose: mt15bas020d; facteur de déchet 0.03
- pose: mt15bas030m; facteur de déchet 0.06

## Ressources

**mt27wav020b** m Ruban adhésif de masquage, de 50 mm de largeur
Données techniques: Coût énergétique 0.004 MJ; Émission de CO2 0.006 kg; Code CED 20 01 01; Masse de l'élément 0.0067 kg; Volume 0.000009 m3

**mt15bas010A** m Cordon en polyéthylène expansé à cellules fermées
Données techniques: Coût énergétique 28.456 MJ; Émission de CO2 0.742 kg; Code CED 17 02 03; Masse de l'élément 0.168 kg; Volume 0.00028 m3
Déchets:
- emballage: re170201 Bois. (composant de déchet); quantité 0.04 kg; Code CED 17 02 01; Masse de l'élément 1 kg; Volume 0.000909 m3

**mt15bas020d** l Impression monocomposante à base de polyuréthane
Données techniques: Coût énergétique 123.182 MJ; Émission de CO2 5.983 kg; Code CED 17 09 04; Masse de l'élément 0.85 kg; Volume 0.000567 m3
Déchets:
- emballage: re150104 Emballages métalliques. (composant de déchet); quantité 0.064 kg; Code CED 15 01 04; Masse de l'élément 1 kg; Volume 0.001667 m3

**mt15bas030m** U Cartouche de mastic élastomère monocomposant à base de polyuréthane
Données techniques: Coût énergétique 113.498 MJ; Émission de CO2 5.521 kg; Code CED 17 09 04; Masse de l'élément 0.72 kg; Volume 0.00048 m3
Déchets:
- emballage: re170203 Plastique. (composant de déchet); quantité 0.1 kg; Code CED 17 02 03; Masse de l'élément 1 kg; Volume 0.001667 m3
