# Coffret en maçonnerie

- Propriété du fichier: CYPE INGENIEROS, S.A.
- Format: FIEBDC-3/2002
- Zone géographique: Maurice
- Devise: MUR
- Coûts indirects: 3.00 %
- Frais généraux: 13.00 %
- Bénéfice: 6.00 %
- TVA: 15.00 %

## A VRD et aménagements extérieurs

### AL Clôtures et divisions

#### ALF Coffrets

**ALF010** U Coffret en maçonnerie.
Coffret de 70x100x30 cm, en maçonnerie de brique creuse en terre cuite (tochana), à revêtir, 29x14x7 cm, avec des joints de 10 mm d'épaisseur, placé avec du mortier de ciment confectionné sur chantier, avec 250 kg/m³ de ciment, couleur grise, dosage 1:6, fourni en sacs, pour hébergement des installations. Comprend la fondation en béton massif BCN: CPJ-CEM II/A 32,5 - TP - B 20 - 15/25 - E: 1 - NA - P 18-305, la traversée de paroi, la fermeture supérieure par panneau céramique, l'enduit intérieur et extérieur avec du mortier de ciment confectionné sur chantier, avec 250 kg/m³ de ciment, couleur grise, dosage 1:6, fourni en sacs, et mise en place des cadres et des portes (non compris dans ce prix).
Inclut: Réalisation de la fondation. Préparation du mortier. Réalisation de la maçonnerie. Mise en place des traversées de paroi. Réalisation de la fermeture supérieure de la niche. Mise en place des cadres et des portes. Enduit de ciment intérieur et extérieur.
Critère pour le métré: Nombre d'unités prévues, selon documentation graphique du Projet.
Critère pour le mémoire: On mesurera le nombre d'unités réellement exécutées selon les spécifications du Projet.

| Code | U | Désignation | Quantité | Prix | Montant |
|---|---|---|---|---|---|
| mt04lcc010b | U | Brique creuse en terre cuite (tochana), à revêtir, 29x14x7 cm, pour utilisation en maçonnerie protégée (pièce en P), densité 805 kg/m³, selon NF EN 771-1. (matériau) | 49.000 | 18.12 | 887.88 |
| mt08aaa010a | m³ | Eau. (matériau) | 0.012 | 89.47 | 1.07 |
| mt01arg005a | t | Sable de carrière, pour mortier confectionné sur le chantier. (matériau) | 0.035 | 944.66 | 33.06 |
| mt08cem000a | kg | Ciment gris en sacs. (matériau) | 5.375 | 6.50 | 34.94 |
| mt10hmf040qaed | m³ | Béton non armé prêt à l'emploi BCN: CPJ-CEM II/A 32,5 - TP - B 20 - 15/25 - E: 1 - NA - P 18-305. (matériau) | 0.063 | 5739.20 | 361.57 |
| mt04lcg010a | U | Brique creuse en terre cuite (súper mahón), à revêtir, 50x20x4 cm, pour utilisation en maçonnerie protégée (pièce en P), densité 845 kg/m³, selon NF EN 771-1. (matériau) | 4.000 | 23.78 | 95.12 |
| mq06hor010 | h | Bétonnière électrique avec une capacité de gâchage de 160 l. (matériel) | 0.017 | 140.42 | 2.39 |
| au00auh040 |  | Vibreur de béton, électrique. | 1.000 | 0.00 | 0.00 |
| mo041 | h | Compagnon professionnel III/CP2 VRD espaces publics. (main-d'œuvre) | 6.459 | 268.63 | 1735.08 |
| mo087 | h | Ouvrier professionnel II/OP VRD espaces publics. (main-d'œuvre) | 6.739 | 200.80 | 1353.19 |
| % | % | Frais de chantier des unités d'ouvrage | 2 % | 4504.30 | 90.09 |
|  |  | Coûts directs |  |  | 4594.39 |
