# Jardinière

- Propriété du fichier: CYPE INGENIEROS, S.A.
- Format: FIEBDC-3/2002
- Zone géographique: Maurice
- Devise: MUR
- Coûts indirects: 3.00 %
- Frais généraux: 13.00 %
- Bénéfice: 6.00 %
- TVA: 15.00 %

## A VRD et aménagements extérieurs

### AV Espaces verts et mobilier urbain

#### AVH Jardinières

**AVH010** U Jardinière.
Jardinière carrée en fonte, de 60x60x50 cm, peint de couleur noire, avec fixation par gravité.
Inclut: Implantation des alignements et des niveaux. Mise en place et fixation des pièces.
Critère pour le métré: Nombre d'unités prévues, selon documentation graphique du Projet.
Critère pour le mémoire: On mesurera le nombre d'unités réellement exécutées selon les spécifications du Projet.

| Code | U | Désignation | Quantité | Prix | Montant |
|---|---|---|---|---|---|
| mt52mug100a | U | Jardinière carrée en fonte, de 60x60x50 cm, peint de couleur noire. (matériau) | 1.000 | 56577.97 | 56577.97 |
| mo041 | h | Compagnon professionnel III/CP2 VRD espaces publics. (main-d'œuvre) | 0.430 | 268.63 | 115.51 |
| mo087 | h | Ouvrier professionnel II/OP VRD espaces publics. (main-d'œuvre) | 0.704 | 200.80 | 141.36 |
| % | % | Frais de chantier des unités d'ouvrage | 2 % | 56834.84 | 1136.70 |
|  |  | Coûts directs |  |  | 57971.54 |
