# Garde-corps extérieur, en aluminium

- Propriété du fichier: CYPE INGENIEROS, S.A.
- Format: FIEBDC-3/2002
- Zone géographique: Maurice
- Devise: MUR
- Coûts indirects: 3.00 %
- Frais généraux: 13.00 %
- Bénéfice: 6.00 %
- TVA: 15.00 %

## E Enveloppe et finition extérieure

### EG Garde-corps

#### EGL Lisses/Barreaux

**EGL020** m Garde-corps extérieur, en aluminium.
Garde-corps de façade en forme droite, de 100 cm de hauteur, en aluminium anodisée couleur naturelle, constitué: d'un châssis composé de lisse haute et basse de profil carré de 40x40 mm et de montants de profil carré de 40x40 mm avec une séparation de 100 cm entre eux; d'un trumeau pour le remplissage des vides entre les montants composé de barreaux verticaux en aluminium, profil rectangulaire de 30x15 mm, et d'une main courante de profil courbe de 70 mm. Comprend les platines pour fixation par vissage dans un élément en béton avec chevilles à expansion et vis en acier. Élaboration en atelier et ajustement final sur chantier.
Inclut: Marquage des points de fixation du châssis. Présentation du tronçon de garde-corps de façon à ce que les points d'ancrage du châssis se trouvent dans les points marqués. Aplomb et nivellement. Résolution des unions entre les tronçons du garde-corps. Résolution des liaisons avec le parement. Montage des éléments complémentaires.
Critère pour le métré: Longueur mesurée aux axes, selon documentation graphique du Projet.
Critère pour le mémoire: On mesurera, dans la direction de la main courante, aux axes, la longueur réellement exécutée selon les spécifications du Projet.

| Code | U | Désignation | Quantité | Prix | Montant |
|---|---|---|---|---|---|
| mt25dba030a | m | Pilastre carrée de 40x40 mm, en aluminium anodisé de 15 microns, couleur naturelle, montée en atelier, pour garde-corps. (matériau) | 2.100 | 398.55 | 836.96 |
| mt25dba040a | m | Lisse carré de 40x40 mm, en aluminium anodisé de 15 microns, couleur naturelle, montée en atelier, pour garde-corps. (matériau) | 2.100 | 588.77 | 1236.42 |
| mt25dba020a | m | Barreau vertical rectangulaire de 30x15 mm, en aluminium anodisé de 15 microns, couleur naturelle, monté en atelier, pour garde-corps. (matériau) | 9.000 | 294.39 | 2649.51 |
| mt25dba010a | m | Main courante courbe de 70 mm, en aluminium anodisé de 15 microns, couleur naturelle, montée en atelier, pour garde-corps. (matériau) | 1.050 | 588.77 | 618.21 |
| mt26aaa023a | U | Ancrage mécanique avec cheville à expansion en acier galvanisé, écrou et rondelle. (matériau) | 2.000 | 102.43 | 204.86 |
| op00ato010 |  | Tournevis. | 1.000 | 0.00 | 0.00 |
| op00tal010 |  | Perceuse. | 1.000 | 0.00 | 0.00 |
| op00amo010 |  | Rectifieuse ou scie radiale. | 1.000 | 0.00 | 0.00 |
| mo011 | h | Compagnon professionnel III/CP2 monteur. (main-d'œuvre) | 0.728 | 276.07 | 200.98 |
| mo080 | h | Ouvrier professionnel II/OP monteur. (main-d'œuvre) | 0.459 | 200.80 | 92.17 |
| % | % | Frais de chantier des unités d'ouvrage | 2 % | 5839.11 | 116.78 |
|  |  | Coûts directs |  |  | 5955.89 |
