# Menuiserie extérieure en acier

- Propriété du fichier: CYPE INGENIEROS, S.A.
- Format: FIEBDC-3/2002
- Zone géographique: Maurice
- Devise: MUR
- Coûts indirects: 3.00 %
- Frais généraux: 13.00 %
- Bénéfice: 6.00 %
- TVA: 15.00 %

## E Enveloppe et finition extérieure

### EM Menuiseries extérieures

#### EMA Acier

**EMA010** U Menuiserie extérieure en acier.
Menuiserie en acier S235JR, formant la fenêtre battante à deux vantaux de 120x120 cm, composée d'un cadre, de vantaux, de charnières et de poignées, d'éléments d'étanchéité et d'accessoires homologués. Comprend précadre en acier, les pattes d'ancrage et le silicone neutre pour le scellement des joints périphériques.
Inclut: Mise en place de la menuiserie. Ajustement final des vantaux. Scellement des joints périphériques.
Critère pour le métré: Nombre d'unités prévues, selon documentation graphique du Projet.
Critère pour le mémoire: On mesurera le nombre d'unités réellement exécutées selon les spécifications du Projet.

| Code | U | Désignation | Quantité | Prix | Montant |
|---|---|---|---|---|---|
| mt25pem020e | m | Précadre de tube d'acier galvanisé de 50x20x2 mm, assemblé à l'aide d'équerres et avec des pattes d'ancrage pour la fixation au parement et des vis pour la fixation de la menuiserie. (matériau) | 4.800 | 288.46 | 1384.61 |
| mt26pfa015d | m² | Menuiserie en acier NF EN 10025 S235JR pour fenêtre battante de deux vantaux, avec rail pour volet roulant, avec profilés formés à froid de 1,5 mm d'épaisseur, finition laquée, couleur à choisir, selon NF EN 14351-1. Y compris les parcloses pour la fixation de la vitre et les ferrures d'accroche et de sûreté. (matériau) | 1.512 | 20327.06 | 30734.51 |
| mt22www010b | U | Cartouche de 290 ml de mastic adhésif monocomposant, neutre, super-élastique, à base de polymère MS, couleur grise, avec résistance aux intempéries et aux rayons UV et élongation jusqu'à rupture 750%. (matériau) | 0.816 | 368.59 | 300.77 |
| mt22www050b | U | Cartouche de 300 ml de silicone neutre oxymique, à élasticité permanente et séchage rapide, couleur grise, intervalle de température de travail de -60 à 150°C, avec résistance aux rayons UV, dureté Shore A approchée de 22, selon NF EN ISO 868 et élongation à la rupture >= 800%, selon NF EN ISO 8339. (matériau) | 0.384 | 329.57 | 126.55 |
| op00ato010 |  | Tournevis. | 1.000 | 0.00 | 0.00 |
| op00tal010 |  | Perceuse. | 1.000 | 0.00 | 0.00 |
| mo018 | h | Compagnon professionnel III/CP2 menuisier PVC et métal. (main-d'œuvre) | 0.375 | 272.24 | 102.09 |
| mo059 | h | Ouvrier professionnel II/OP menuisier PVC et métal. (main-d'œuvre) | 0.375 | 201.25 | 75.47 |
| % | % | Frais de chantier des unités d'ouvrage | 2 % | 32724.00 | 654.48 |
|  |  | Coûts directs |  |  | 33378.48 |
