# Double vitrage feuilleté acoustique

- Propriété du fichier: CYPE INGENIEROS, S.A.
- Format: FIEBDC-3/2002
- Zone géographique: Maurice
- Devise: MUR
- Coûts indirects: 3.00 %
- Frais généraux: 13.00 %
- Bénéfice: 6.00 %
- TVA: 15.00 %

## E Enveloppe et finition extérieure

### EV Vitrages

#### EVO Double vitrage

**EVO090** m² Double vitrage feuilleté acoustique.
Double vitrage trempé feuilleté acoustique, 3+3/6/4, ensemble formé de vitrage extérieur feuilleté acoustique de 3+3 mm constitué de deux feuilles en verre de 3 mm, unies par un film incolore de butyral de polyvinyle lame d'air déshydraté avec un profilé séparateur en aluminium et un double scellement périmétrique, de 6 mm, et vitrage intérieur trempé Float incolore de 4 mm; 16 mm d'épaisseur totale, fixation sur menuiserie avec calage en utilisant des cales d'appui périmétriques et latérales, scellement à froid avec silicone synthétique incolore, compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21veg030smdga | m² | Double vitrage trempé feuilleté acoustique, 3+3/6/4, ensemble formé de vitrage extérieur feuilleté acoustique de 3+3 mm constitué de deux feuilles en verre de 3 mm, unies par un film incolore de butyral de polyvinyle lame d'air déshydraté avec un profilé séparateur en aluminium et un double scellement périmétrique, de 6 mm, et vitrage intérieur trempé Float incolore de 4 mm; 16 mm d'épaisseur totale. (matériau) | 1.006 | 9425.25 | 9481.80 |
| mt21vva015a | U | Cartouche de 310 ml de silicone neutre, incolore, dureté Shore A approchée de 23, selon NF EN ISO 868 et reprise élastique >=80%, selon NF EN ISO 7389. (matériau) | 0.580 | 402.14 | 233.24 |
| mt21vva021 | U | Matériel auxiliaire pour la mise en place de verres. (matériau) | 1.000 | 87.79 | 87.79 |
| mo055 | h | Compagnon professionnel III/CP2 vitrier. (main-d'œuvre) | 0.740 | 285.96 | 211.61 |
| mo110 | h | Ouvrier professionnel II/OP vitrier. (main-d'œuvre) | 0.740 | 213.52 | 158.00 |
| % | % | Frais de chantier des unités d'ouvrage | 2 % | 10172.44 | 203.45 |
|  |  | Coûts directs |  |  | 10375.89 |
