# Isolation acoustique au bruit aérien, dans une cloison intérieure en maçonnerie, avec des complexes multicouches

- Propriété du fichier: CYPE INGENIEROS, S.A.
- Format: FIEBDC-3/2002
- Zone géographique: Maurice
- Devise: MUR
- Coûts indirects: 3.00 %
- Frais généraux: 13.00 %
- Bénéfice: 6.00 %
- TVA: 15.00 %

## F Aménagements et finitions

### FI Isolations intérieures

#### FIC Cloisons

**FIC070** m² Isolation acoustique au bruit aérien, dans une cloison intérieure en maçonnerie, avec des complexes multicouches.
Isolation acoustique, au bruit aérien, dans une cloison intérieure en maçonnerie, réalisée avec complexe multicouche, de 20 mm d'épaisseur, 7,4 kg/m² de masse surfacique, constitué d'un feutre textile de 16 mm d'épaisseur adhéré thermiquement à une membrane viscoélastique de haute densité de 4 mm d'épaisseur. Mise en place: bord à bord, avec des fixations mécaniques. Comprend le ruban viscoélastique autoadhésif, pour le scellement des joints.
Inclut: Découpe de l'isolant. Mise en place de l'isolant. Fixation de l'isolant. Résolution des points singuliers. Scellement des joints et des liaisons.
Critère pour le métré: Surface mesurée selon documentation graphique du Projet.
Critère pour le mémoire: On mesurera la surface réellement exécutée selon les spécifications du Projet.

| Code | U | Désignation | Quantité | Prix | Montant |
|---|---|---|---|---|---|
| mt16ptc030e | m² | Complexe multicouche, de 20 mm d'épaisseur, 7,4 kg/m² de masse surfacique, constitué d'un feutre textile de 16 mm d'épaisseur adhéré thermiquement à une membrane viscoélastique de haute densité de 4 mm d'épaisseur; avec 57 dB d'indice global de réduction acoustique, Rw. (matériau) | 1.050 | 948.92 | 996.37 |
| mt16aaa020kc | U | Fixation mécanique pour panneaux isolants de complexe multicouche, placés directement sur la surface support. (matériau) | 5.250 | 9.06 | 47.57 |
| mt16pnc010a | m | Ruban viscoélastique autoadhésif, avec une autoprotection en aluminium, de 50 mm de largeur et de 1,5 mm d'épaisseur, pour le scellement des joints. (matériau) | 0.440 | 55.42 | 24.38 |
| mo054 | h | Compagnon professionnel III/CP2 poseur d'isolants rigides ou flexibles. (main-d'œuvre) | 0.037 | 276.07 | 10.21 |
| mo101 | h | Ouvrier professionnel II/OP poseur d'isolants rigides ou flexibles. (main-d'œuvre) | 0.019 | 200.80 | 3.82 |
| % | % | Frais de chantier des unités d'ouvrage | 2 % | 1082.35 | 21.65 |
|  |  | Coûts directs |  |  | 1104.00 |
