# Isolation acoustique au bruit aérien et au bruit de choc, sous des planchers en bois sur lambourdes, avec des panneaux en polystyrène expansé

- Propriété du fichier: CYPE INGENIEROS, S.A.
- Format: FIEBDC-3/2002
- Zone géographique: Maurice
- Devise: MUR
- Coûts indirects: 3.00 %
- Frais généraux: 13.00 %
- Bénéfice: 6.00 %
- TVA: 15.00 %

## F Aménagements et finitions

### FI Isolations intérieures

#### FIP Parquets flottants

**FIP060** m² Isolation acoustique au bruit aérien et au bruit de choc, sous des planchers en bois sur lambourdes, avec des panneaux en polystyrène expansé.
Isolation acoustique au bruit aérien et au bruit de choc sous des planchers en bois sur lambourdes, avec panneaux rigides en polystyrène expansé élastifié, selon NF EN 13163, à surface lisse et usinage latéral droit, de 10 mm d'épaisseur, résistance thermique 0,3 m²K/W, conductivité thermique 0,033 W/(mK), placés sous des planchers en bois sur lambourdes; désolidarisation périmétrique avec bande de polyéthylène, de 5 mm d'épaisseur et 20 cm de largeur, densité 20 kg/m³; et bande autoadhésive désolidarisante, de 50 mm de largeur et de 4 mm d'épaisseur, constituée d'une membrane en polyoléfines de haute résistance et une membrane viscoélastique de haute densité de 2 mm d'épaisseur, collée aux faces inférieure et supérieure des liteaux. Comprend le ruban viscoélastique autoadhésif, pour le scellement des joints.
Critère d'évaluation économique: Le prix ne comprend ni les liteaux ni le plancher en bois.
Inclut: Nettoyage et préparation de la surface support. Mise en place de la bande de désolidarisation périmétrique. Mise en place de la bande de désolidarisation sur la face inférieure des lambourdes. Mise en place de la bande de désolidarisation sur la face supérieure des lambourdes. Découpe de l'isolant. Mise en place de l'isolant entre les lambourdes. Scellement des joints et des liaisons.
Critère pour le métré: Surface mesurée selon documentation graphique du Projet.
Critère pour le mémoire: On mesurera la surface réellement exécutée selon les spécifications du Projet.

| Code | U | Désignation | Quantité | Prix | Montant |
|---|---|---|---|---|---|
| mt16pnc030a | m | Bande de polyéthylène, de 5 mm d'épaisseur et 20 cm de largeur, densité 20 kg/m³, complément pour éviter les ponts acoustiques aux rencontres verticales. (matériau) | 1.050 | 24.33 | 25.55 |
| mt16ptc060a | m | Bande autoadhésive désolidarisante, de 50 mm de largeur et de 4 mm d'épaisseur, constituée d'une membrane en polyoléfines de haute résistance et une membrane viscoélastique de haute densité de 2 mm d'épaisseur; fournissant une réduction du niveau global de pression au bruit de choc de 17 dB. (matériau) | 3.320 | 62.86 | 208.70 |
| mt16pel060gad | m² | Panneau rigide en polystyrène expansé élastifié, selon NF EN 13163, à surface lisse et usinage latéral droit, de 10 mm d'épaisseur, résistance thermique 0,3 m²K/W, conductivité thermique 0,033 W/(mK), Euroclasse E de réaction au feu selon NF EN 13501-1, avec code de désignation EPS-EN 13163-T3-L3-W2-S5-P10-BS50-DS(N)2-SD15; fournissant une réduction du niveau global de pression au bruit de choc de 29 dB. (matériau) | 1.050 | 198.03 | 207.93 |
| mt16pnc010a | m | Ruban viscoélastique autoadhésif, avec une autoprotection en aluminium, de 50 mm de largeur et de 1,5 mm d'épaisseur, pour le scellement des joints. (matériau) | 0.100 | 55.42 | 5.54 |
| mo054 | h | Compagnon professionnel III/CP2 poseur d'isolants rigides ou flexibles. (main-d'œuvre) | 0.124 | 276.07 | 34.23 |
| mo101 | h | Ouvrier professionnel II/OP poseur d'isolants rigides ou flexibles. (main-d'œuvre) | 0.124 | 200.80 | 24.90 |
| % | % | Frais de chantier des unités d'ouvrage | 2 % | 506.85 | 10.14 |
|  |  | Coûts directs |  |  | 516.99 |
