# Réparation des fissures sur un parement revêtu de plâtre

- Propriété du fichier: CYPE INGENIEROS, S.A.
- Format: FIEBDC-3/2002
- Zone géographique: Maurice
- Devise: MUR
- Coûts indirects: 3.00 %
- Frais généraux: 13.00 %
- Bénéfice: 6.00 %
- TVA: 15.00 %

## F Aménagements et finitions

### FN Enduits traditionnels et stucs

#### FNR Réparations

**FNR020** m² Réparation des fissures sur un parement revêtu de plâtre.
Réparation de fissures, de jusqu'à 5 mm de largeur, sur un parement en plâtre, intérieur, vertical, jusqu'à 3 m de hauteur, par piquage avec des moyens manuels du revêtement situé aux bords de la fissure, humectage de la surface et masticage de la zone avec une spatule et enduit en poudre d'intérieur de 1,78 g/cm³ de densité, et ponçage final de la surface avec une ponceuse à grain fin, pour la suppression des rugosités. Comprend le nettoyage préalable de la surface à réparer, les révisions, le nettoyage final, le ramassage, l'entassement et le chargement manuel des décombres dans le camion ou la benne.
Inclut: Nettoyage préalable de la surface à réparer. Piquage manuel. Humectage du support. Application de mastic. Ponçage. Nettoyage final. Chargement des décombres dans le camion ou la benne.
Critère pour le métré: Surface mesurée selon documentation graphique du Projet.
Critère pour le mémoire: On mesurera la surface réellement exécutée selon les spécifications du Projet.

| Code | U | Désignation | Quantité | Prix | Montant |
|---|---|---|---|---|---|
| mt27pfj023a | kg | Enduit en poudre d'intérieur de 1,78 g/cm³ de densité, couleur blanche, à appliquer avec une spatule ou une truelle. (matériau) | 0.003 | 245.34 | 0.74 |
| op00tal020 |  | Malaxeur électrique. | 1.000 | 0.00 | 0.00 |
| mo033 | h | Compagnon professionnel III/CP2 plâtrier. (main-d'œuvre) | 0.082 | 268.63 | 22.03 |
| mo071 | h | Ouvrier professionnel II/OP plâtrier. (main-d'œuvre) | 0.082 | 200.80 | 16.47 |
| % | % | Frais de chantier des unités d'ouvrage | 2 % | 39.24 | 0.78 |
|  |  | Coûts directs |  |  | 40.02 |
