# Émail à l'eau pour bois

- Propriété du fichier: CYPE INGENIEROS, S.A.
- Format: FIEBDC-3/2002
- Zone géographique: Maurice
- Devise: MUR
- Coûts indirects: 3.00 %
- Frais généraux: 13.00 %
- Bénéfice: 6.00 %
- TVA: 15.00 %

## F Aménagements et finitions

### FP Peintures

#### FPB Spéciales bois

**FPB090** m² Émail à l'eau pour bois.
Application manuelle de deux couches d'émail à l'eau pour intérieur, finition brillante, couleur blanche, non diluée, (rendement: 0,092 l/m² chaque couche); application préalable d'une couche d'impression étanche pour intérieur et extérieur, formulée avec résines acryliques en dispersion aqueuse et pigments sélectionnés, couleur blanche, à appliquer à la brosse, au rouleau ou au pistolet, (rendement: 0,113 l/m²), sur surface de rampes d'appui ou mains-courantes en bois, à l'intérieur.
Critère d'évaluation économique: Le prix comprend la protection des éléments du contour qui pourraient être affectés pendant les travaux, mais il ne comprend pas la préparation du support.
Inclut: Application d'une couche de fond. Application de deux couches de finition.
Critère pour le métré: Surface mesurée selon documentation graphique du Projet, sans décompter les ouvertures, en considérant la surface qu'ils renferment, définie par ses dimensions maximales, sur une seule face.
Critère pour le mémoire: On mesurera la surface réellement exécutée selon les spécifications du Projet, sur une seule face, en considérant la surface qu'ils renferment, définie par ses dimensions maximales.

| Code | U | Désignation | Quantité | Prix | Montant |
|---|---|---|---|---|---|
| mt27plj020a | l | Impression étanche pour intérieur et extérieur, formulée avec résines acryliques en dispersion aqueuse et pigments sélectionnés, couleur blanche, à appliquer à la brosse, au rouleau ou au pistolet, avec un contenu de substances organiques volatiles (VOC) < 50 g/l, à appliquer à la brosse, au rouleau ou au pistolet. (matériau) | 0.113 | 1182.77 | 133.65 |
| mt27eaj010a | l | Émail à l'eau pour intérieur, finition brillante, à base de résines acryliques, couleur blanche, à séchage rapide, appliqué à la brosse, au rouleau ou au pistolet, avec un contenu de substances organiques volatiles (VOC) < 140 g/l, Euroclasse B-s1, d0 de réaction au feu, selon NF EN 13501-1, à appliquer à la brosse, au rouleau ou au pistolet. (matériau) | 0.184 | 1561.26 | 287.27 |
| op00tal020 |  | Malaxeur électrique. | 1.000 | 0.00 | 0.00 |
| mo038 | h | Compagnon professionnel III/CP2 peintre. (main-d'œuvre) | 0.344 | 268.63 | 92.41 |
| mo076 | h | Ouvrier professionnel II/OP peintre. (main-d'œuvre) | 0.066 | 200.80 | 13.25 |
| % | % | Frais de chantier des unités d'ouvrage | 2 % | 526.58 | 10.53 |
|  |  | Coûts directs |  |  | 537.11 |
