# Peinture anticarbonatation

- Propriété du fichier: CYPE INGENIEROS, S.A.
- Format: FIEBDC-3/2002
- Zone géographique: Maurice
- Devise: MUR
- Coûts indirects: 3.00 %
- Frais généraux: 13.00 %
- Bénéfice: 6.00 %
- TVA: 15.00 %

## F Aménagements et finitions

### FP Peintures

#### FPC Peintures anticarbonatation

**FPC010** m² Peinture anticarbonatation.
Application manuelle de deux couches de revêtement élastique à base de résines acryliques en dispersion aqueuse, couleur blanche, finition mat, texture lisse, (rendement: 0,2 kg/m² par couche), pour la protection du béton ou mortier face à la carbonatation et aux milieux ambiants agressifs contaminés.
Inclut: Nettoyage de la surface support. Application d'une couche de fond et une couche de finition.
Critère pour le métré: Surface mesurée selon documentation graphique du Projet.
Critère pour le mémoire: On mesurera la surface réellement exécutée selon les spécifications du Projet.

| Code | U | Désignation | Quantité | Prix | Montant |
|---|---|---|---|---|---|
| mt27tsb010ma | kg | Revêtement élastique à base de résines acryliques en dispersion aqueuse, couleur blanche, finition mat, texture lisse, imperméable au dioxyde de carbone et perméable à la vapeur d'eau, pour la protection du béton ou mortier, face à la carbonatation et aux milieux ambiants agressifs contaminés, selon NF EN 1504-2. (matériau) | 0.400 | 372.40 | 148.96 |
| mo038 | h | Compagnon professionnel III/CP2 peintre. (main-d'œuvre) | 0.186 | 268.63 | 49.97 |
| mo076 | h | Ouvrier professionnel II/OP peintre. (main-d'œuvre) | 0.186 | 200.80 | 37.35 |
| % | % | Frais de chantier des unités d'ouvrage | 2 % | 236.28 | 4.73 |
|  |  | Coûts directs |  |  | 241.01 |
