# Peinture au silicate sur parement intérieur en mortier de ciment

- Propriété du fichier: CYPE INGENIEROS, S.A.
- Format: FIEBDC-3/2002
- Zone géographique: Maurice
- Devise: MUR
- Coûts indirects: 3.00 %
- Frais généraux: 13.00 %
- Bénéfice: 6.00 %
- TVA: 15.00 %

## F Aménagements et finitions

### FP Peintures

#### FPM Peintures minérales

**FPM020** m² Peinture au silicate sur parement intérieur en mortier de ciment.
Application manuelle de deux couches de peinture au silicate, couleur blanche, finition mate, texture lisse, (rendement: 0,09 l/m² chaque couche); application préalable d'une couche d'impression acrylique, régulant l'absorption, sur parement intérieur en mortier de ciment, vertical, jusqu'à 3 m de hauteur.
Critère d'évaluation économique: Le prix comprend la protection des éléments du contour qui pourraient être affectés pendant les travaux et la résolution des points singuliers.
Inclut: Préparation et nettoyage préalable du support. Préparation du mélange. Application d'une couche de fond. Application de deux couches de finition.
Critère pour le métré: Surface mesurée selon documentation graphique du Projet, avec le même critère que le support de base.
Critère pour le mémoire: On mesurera la surface réellement exécutée selon les spécifications du Projet, avec le même critère que le support de base.

| Code | U | Désignation | Quantité | Prix | Montant |
|---|---|---|---|---|---|
| mt27pfs100cf | l | Impression acrylique, régulant l'absorption à base de copolymères acryliques, couleur blanche, avec un contenu de substances organiques volatiles (VOC) < 5 g/l, à appliquer à la brosse, au rouleau ou au pistolet. (matériau) | 0.096 | 591.32 | 56.77 |
| mt27psi030b | l | Peinture pour intérieur, à base de silicate potassique, couleur blanche, finition mate, texture lisse, perméable à la vapeur d'eau, avec un contenu de substances organiques volatiles (VOC) < 5 g/l; à appliquer à la brosse, au rouleau ou au pistolet. (matériau) | 0.180 | 753.39 | 135.61 |
| op00tal020 |  | Malaxeur électrique. | 1.000 | 0.00 | 0.00 |
| mo038 | h | Compagnon professionnel III/CP2 peintre. (main-d'œuvre) | 0.156 | 268.63 | 41.91 |
| mo076 | h | Ouvrier professionnel II/OP peintre. (main-d'œuvre) | 0.156 | 200.80 | 31.32 |
| % | % | Frais de chantier des unités d'ouvrage | 2 % | 265.61 | 5.31 |
|  |  | Coûts directs |  |  | 270.92 |
