# Plancher massif flottant pour intérieur

- Propriété du fichier: CYPE INGENIEROS, S.A.
- Format: FIEBDC-3/2002
- Zone géographique: Maurice
- Devise: MUR
- Coûts indirects: 3.00 %
- Frais généraux: 13.00 %
- Bénéfice: 6.00 %
- TVA: 15.00 %

## F Aménagements et finitions

### FS Revêtements de sols

#### FSB Bois

**FSB020** m² Plancher massif flottant pour intérieur.
Plancher massif flottant, constitué de lames emboîtées en bois massif de hêtre, de 22 mm d'épaisseur, verni en usine avec deux couches de vernis à séchage ultraviolet et deux couches de finition de vernis de polyuréthane, à base d'isocyanate, finition semi-mate, pose à coupe de pierre sur membrane en mousse de polyéthylène de haute densité de 3 mm d'épaisseur et collées entre elles avec adhésif, avec classe de sollicitation D3. Comprend les joints, les moulures couvre-joints, adhésif et les accessoires de montage pour le plancher massif flottant.
Inclut: Mise en place de la base de polyéthylène. Mise en place et découpe de la première rangée par un coin de la pièce. Mise en place et découpe des rangées suivantes. Union des tables par collage. Nettoyage des restes d'adhésif qui peuvent déborder des joints. Mise en place et découpe de la dernière rangée.
Critère pour le métré: Surface utile, mesurée selon documentation graphique du Projet. Le métré par casses et découpes n'a pas été augmenté, puisque 5% de pièces de plus ont été considérées dans la décomposition.
Critère pour le mémoire: On mesurera la surface réellement exécutée selon les spécifications du Projet.

| Code | U | Désignation | Quantité | Prix | Montant |
|---|---|---|---|---|---|
| mt16pnc020a | m² | Membrane en mousse de polyéthylène de haute densité de 3 mm d'épaisseur; fournissant une réduction du niveau global de pression au bruit de choc de 16 dB. (matériau) | 1.100 | 36.50 | 40.15 |
| mt16aaa030 | m | Ruban autoadhésif pour le scellement des joints. (matériau) | 0.440 | 20.90 | 9.20 |
| mt18mta020gb | m² | Plancher massif flottant de lames en bois massif de hêtre, de 22 mm d'épaisseur, verni en usine avec deux couches de vernis à séchage ultraviolet et deux couches de finition de vernis de polyuréthane, à base d'isocyanate, finition semi-mate, selon NF EN 13810-1 et NF EN 14342. Comprend les moulures couvre-joints et les accessoires de montage. (matériau) | 1.020 | 4195.97 | 4279.89 |
| mt18mva070 | l | Adhésif, avec classe de sollicitation D3 selon NF EN 204. (matériau) | 0.050 | 250.14 | 12.51 |
| op00cla010 |  | Cloueuse pneumatique. | 1.000 | 0.00 | 0.00 |
| op00cep010 |  | Varlope. | 1.000 | 0.00 | 0.00 |
| op00tro010 |  | Scie à tronçonner. | 1.000 | 0.00 | 0.00 |
| mo025 | h | Compagnon professionnel III/CP2 parqueteur. (main-d'œuvre) | 0.470 | 268.63 | 126.26 |
| mo063 | h | Ouvrier professionnel II/OP parqueteur. (main-d'œuvre) | 0.470 | 200.80 | 94.38 |
| % | % | Frais de chantier des unités d'ouvrage | 2 % | 4562.39 | 91.25 |
|  |  | Coûts directs |  |  | 4653.64 |
