# Paillasson en PVC

- Propriété du fichier: CYPE INGENIEROS, S.A.
- Format: FIEBDC-3/2002
- Zone géographique: Maurice
- Devise: MUR
- Coûts indirects: 3.00 %
- Frais généraux: 13.00 %
- Bénéfice: 6.00 %
- TVA: 15.00 %

## F Aménagements et finitions

### FS Revêtements de sols

#### FSS Paillassons

**FSS050** U Paillasson en PVC.
Paillasson avec base en PVC, finition superficielle avec fibres en polypropylène de couleur grise, épaisseur totale 8 mm, de 60x40 cm, usage intérieur et extérieur, enroulable, installé dans un décaissement de sol formé d'une fosse de 8 mm de profondeur (non comprise dans ce prix). Comprend la préparation de la surface support.
Inclut: Préparation de la surface support. Mise en place du paillasson.
Critère pour le métré: Nombre d'unités prévues, selon documentation graphique du Projet.
Critère pour le mémoire: On mesurera le nombre d'unités réellement exécutées selon les spécifications du Projet.

| Code | U | Désignation | Quantité | Prix | Montant |
|---|---|---|---|---|---|
| mt18fep020a | U | Paillasson avec base en PVC, finition superficielle avec fibres en polypropylène de couleur grise, épaisseur totale 8 mm, de 60x40 cm, usage intérieur et extérieur, enroulable, à installer dans un décaissement de sol formé d'une fosse de 8 mm de profondeur. (matériau) | 1.000 | 360.58 | 360.58 |
| mo027 | h | Compagnon professionnel III/CP2 poseur de moquettes et de revêtements textiles. (main-d'œuvre) | 0.040 | 268.63 | 10.75 |
| mo065 | h | Ouvrier professionnel II/OP poseur de moquettes et de revêtements textiles. (main-d'œuvre) | 0.040 | 200.80 | 8.03 |
| % | % | Frais de chantier des unités d'ouvrage | 2 % | 379.36 | 7.59 |
|  |  | Coûts directs |  |  | 386.95 |
