# Élément de signalisation

- Propriété du fichier: CYPE INGENIEROS, S.A.
- Format: FIEBDC-3/2002
- Zone géographique: Maurice
- Devise: MUR
- Coûts indirects: 3.00 %
- Frais généraux: 13.00 %
- Bénéfice: 6.00 %
- TVA: 15.00 %

## F Aménagements et finitions

### FZ Zones communes

#### FZS Signalétique

**FZS010** U Élément de signalisation.
Enseigne avec support d'aluminium doré pour signalisation d'étage, de 90x80 mm, avec les lettres ou les nombres adhérés au support.
Inclut: Implantation. Fixation au parement via des éléments d'ancrage.
Critère pour le métré: Nombre d'unités prévues, selon documentation graphique du Projet.
Critère pour le mémoire: On mesurera le nombre d'unités réellement mises en place selon les spécifications du Projet.

| Code | U | Désignation | Quantité | Prix | Montant |
|---|---|---|---|---|---|
| mt45rsv030a | U | Enseigne de signalisation pour la dénomination d'étage, avec support d'aluminium doré, de 90x80 mm, avec les lettres ou les numéros adhérés au support. Comprend éléments de fixation. (matériau) | 1.000 | 313.55 | 313.55 |
| op00ato010 |  | Tournevis. | 1.000 | 0.00 | 0.00 |
| op00tal010 |  | Perceuse. | 1.000 | 0.00 | 0.00 |
| mo080 | h | Ouvrier professionnel II/OP monteur. (main-d'œuvre) | 0.121 | 200.80 | 24.30 |
| % | % | Frais de chantier des unités d'ouvrage | 2 % | 337.85 | 6.76 |
|  |  | Coûts directs |  |  | 344.61 |
